# Abrufvertrag Schutzplanken AM Birkenwerder 2026-28
Angebotsaufforderung (GAEB 90, DA83)
Vergabenummer: NOO-2024-0150
Eröffnung: 14.03.24 09:00
Ende der Zuschlagsfrist: 16.04.24
Währung: EUR
Auftraggeber: Autobahn GmbH des Bundes

## Abrufvertrag Birkenwerder 2026-28
Datum: 08.05.26

### 01 Reparaturvertrag SSP

#### 01.00 Verkehrssicherung

*Hinweis*
bis 01.00.0005
bei den aufgeführten Regelplänen ist die ASR 5.2 zu
beachten, Gebühren für die verkehsrechtliche Anordnung
sind einzurechnen
siehe auch Baubeschreibung Punkt 3.1. !

**01.00.0001 Verk.sich. kürzerer Dauer durchf.*stat. Arbeitsst.*bei Tageslicht**
StL-Nr. 22110513590190100
Verkehrssicherung an Arbeitsstellen von kürzerer Dauer
betriebsfertig aufbauen, vorhalten, warten, instand
setzen, betreiben und abbauen. Vorübergehende Verkehrssicherungsmaßnahmen durchführen.
Nach RSA, Regelplan 'bzw. nach aktuellen Fassung der
ARS - Regelpläne DIII/1 l+r,
Für die verschiedenen Streckenabschnitte werden
Anordnungen duch die Verkehrsbehörde
getroffen
Der Richtungsverkehr ist aufrechtzuerhalten
Für Autobahnkreuze,-dreiecke, Anschlußstellen sowie
dreistreifige Streckenbereiche werden die Regelpläne
modifiziert, Anordnung durch Verkehrsbehörde bzw. AM'
Für stationäre Arbeitsstelle.
Länge des Arbeitsbereiches 'max. Sperrlänge 1000 m'
Bei Tageslicht.
Menge: 75,000 St
Zuordnung: 105

**01.00.0002 Verk.sich. kürzerer Dauer durchf.*stat. Arbeitsst.*bei Tageslicht**
StL-Nr. 22110513590190100
Verkehrssicherung an Arbeitsstellen von kürzerer Dauer
betriebsfertig aufbauen, vorhalten, warten, instand
setzen, betreiben und abbauen. Vorübergehende Verkehrssicherungsmaßnahmen durchführen.
Nach RSA, Regelplan 'bzw. nach aktuellen Fassung der
ARS - Regelpläne DIII/2,
Für die verschiedenen Streckenabschnitte werden
Anordnungen duch die Verkehrsbehörde
getroffen
Der Richtungsverkehr ist aufrechtzuerhalten
Für Autobahnkreuze,-dreiecke, Anschlußstellen sowie
dreistreifige Streckenbereiche werden die Regelpläne
modifiziert, Anordnung durch Verkehrsbehörde bzw. AM'
Für stationäre Arbeitsstelle.
Länge des Arbeitsbereiches 'max. Sperrlänge 1000m'
Bei Tageslicht.
Menge: 5,000 St
Zuordnung: 105

**01.00.0003 Verk.sich. kürzerer Dauer durchf.*stat. Arbeitsst.*bei Tageslicht**
StL-Nr. 22110513590190100
Verkehrssicherung an Arbeitsstellen von kürzerer Dauer
betriebsfertig aufbauen, vorhalten, warten, instand
setzen, betreiben und abbauen. Vorübergehende Verkehrssicherungsmaßnahmen durchführen.
Nach RSA, Regelplan 'bzw. nach aktuellen Fassung der
ARS - Regelpläne DIII/1l oder DIII/2
Absicherung der Gegenfahrbahn
Für die verschiedenen Streckenabschnitte werden
Anordnungen duch die Verkehrsbehörde
getroffen
Der Richtungsverkehr ist aufrechtzuerhalten
Für Autobahnkreuze,-dreiecke, Anschlußstellen sowie
dreistreifige Streckenbereiche werden die Regelpläne
modifiziert, Anordnung durch Verkehrsbehörde bzw. AM'
Für stationäre Arbeitsstelle.
Länge des Arbeitsbereiches 'max. Sperrlänge 1000m'
Bei Tageslicht.
Menge: 3,000 St
Zuordnung: 105

**01.00.0004 Verk.sich. kürzerer Dauer durchf.*stat. Arbeitsst.*bei Dunkelheit**
StL-Nr. 22110513590190200
Verkehrssicherung an Arbeitsstellen von kürzerer Dauer
betriebsfertig aufbauen, vorhalten, warten, instand
setzen, betreiben und abbauen. Vorübergehende Verkehrssicherungsmaßnahmen durchführen.
Nach RSA, Regelplan 'bzw. nach aktuellen Fassung der
ARS - Regelpläne D IV /1l oder D IV/1r,
Für die verschiedenen Streckenabschnitte werden
Anordnungen duch die Verkehrsbehörde
getroffen
Der Richtungsverkehr ist aufrechtzuerhalten
Für Autobahnkreuze,-dreiecke, Anschlußstellen sowie
dreistreifige Streckenbereiche werden die Regelpläne
modifiziert, Anordnung durch Verkehrsbehörde bzw. AM'
Für stationäre Arbeitsstelle.
Länge des Arbeitsbereiches 'max. Sperrlänge 1000 m'
Bei Dunkelheit.
Menge: 2,000 St
Zuordnung: 105

**01.00.0005 Verkehrssicherung an Arbeitsstellen**
Verkehrssicherung an Arbeitsstellen von kürzerer Dauer
für den Bereich von Anschlussstellen
aufstellen,beseitigen, vorhalten, warten und betreiben.
Vorübergehende Sicherungsmaßnahmen durchführen.
vorahndene Verkehrsschilder nach VAO des AG
berührungsfrei auskreuzen und wieder in Kraft setzen.
Verkehrsschilder der Größe 3, retroreflektierend mit
Folie der Bauart Typ RA2 mit Aufstellvorrichtung nach
stat. Erfordernissen und Wahl des AN aufstellen.
Geschwindigkeitstrichter ausgehend von 60 km/h auf 40
km/h,
Aufstellen der Verkehrszeichen paarweise ( Z 274-60, Z
274-40), Z 123 ( Baustelle), Z 205 ( Vorfahrt gewähren
), Z 206 ( Halt ) incl. Haltelinie.
Zusätzlich Verkehrsschild " verkürzte Ausfahrt "
bereithalten,
Anordnung durch Verkehrsbehörde bzw. AM
Für stationäre Arbeitsstelle.
Länge der Verkehrsführung max. 1000 m
abgerechnet wird je Schadstelle
bei Tageslicht
Menge: 2,000 St

**01.00.0006 LED-Hänger aufstellen**
Absperrgerät oder Warneinrichtung aufstellen und
beseitigen, für die Bauzeit vorhalten, warten und
betreiben.
Vorübergehende Sicherungsmaßnahmen durchführen.
Position gilt auch für das Weiterrücken des LED-Hängers
innerhalb des max. Sperrbereiches.
Sicherung durch LED-Hänger mit dynamischer
Leuchtanzeige.
Menge: 4,000 St

#### 01.01 Demontieren von SP-Systemen

**01.01.0001 SE aus Stahl abbauen ESP*Profil B*Pfost. A 4,00 m HB 1*Pf.l.b. 1900 mm Teile verwerten**
StL-Nr. 22112900312110101
Schutzeinrichtung (SE) aus Stahl einschließlich sämtlicher Einzelteile abbauen.
SE = Einfache Schutzplanke.
Holm Profil B.
Mit Pfosten, Abstand = 4,00 m.
Pfosten in Boden, Homogenbereich HB 1 - FRS.
Pfostenlöcher entsprechend der sie umgebenden Fläche
schließen.
Pfostenlänge bis 1900 mm.
Konstruktionsteile nach Wahl des AN verwerten.
Menge: 180,000 m
Zuordnung: 129

**01.01.0002 SE aus Stahl abbauen ESP*Profil B*Pfost. A 2,00 m HB 1*Pf.l.b. 1900 mm Teile verwerten**
StL-Nr. 22112900312210101
Schutzeinrichtung (SE) aus Stahl einschließlich sämtlicher Einzelteile abbauen.
SE = Einfache Schutzplanke.
Holm Profil B.
Mit Pfosten, Abstand = 2,00 m.
Pfosten in Boden, Homogenbereich HB 1 - FRS.
Pfostenlöcher entsprechend der sie umgebenden Fläche
schließen.
Pfostenlänge bis 1900 mm.
Konstruktionsteile nach Wahl des AN verwerten.
Menge: 20,000 m
Zuordnung: 129

**01.01.0003 SE aus Stahl abbauen ESP*Profil B*Pfost. A 1,33 m HB 1*Pf.l.b. 1900 mm Teile verwerten**
StL-Nr. 22112900312310101
Schutzeinrichtung (SE) aus Stahl einschließlich sämtlicher Einzelteile abbauen.
SE = Einfache Schutzplanke.
Holm Profil B.
Mit Pfosten, Abstand = 1,33 m.
Pfosten in Boden, Homogenbereich HB 1 - FRS.
Pfostenlöcher entsprechend der sie umgebenden Fläche
schließen.
Pfostenlänge bis 1900 mm.
Konstruktionsteile nach Wahl des AN verwerten.
Menge: 20,000 m
Zuordnung: 129

**01.01.0004 SE aus Stahl abbauen ESP*Profil B*Pfost. A 2,00 m Steckpf.in Hülse*Teile verwerten**
StL-Nr. 22112900312200401
Schutzeinrichtung (SE) aus Stahl einschließlich sämtlicher Einzelteile abbauen.
SE = Einfache Schutzplanke.
Holm Profil B.
Mit Pfosten, Abstand = 2,00 m.
Steckpfosten in Hülsenrohr.
Konstruktionsteile nach Wahl des AN verwerten.
Menge: 12,000 m
Zuordnung: 129

**01.01.0005 SE aus Stahl abbauen EDSP*Profil B*Pfost. A 2,00 m HB 1*Pf.l.b. 1900 mm Teile verwerten**
StL-Nr. 22112900322210101
Schutzeinrichtung (SE) aus Stahl einschließlich sämtlicher Einzelteile abbauen.
SE = Einfache Distanzschutzplanke.
Holm Profil B.
Mit Pfosten, Abstand = 2,00 m.
Pfosten in Boden, Homogenbereich HB 1 - FRS.
Pfostenlöcher entsprechend der sie umgebenden Fläche
schließen.
Pfostenlänge bis 1900 mm.
Konstruktionsteile nach Wahl des AN verwerten.
Menge: 900,000 m
Zuordnung: 129

**01.01.0006 SE aus Stahl abbauen EDSP*Profil B*Pfost. A 1,33 m HB 1*Pf.l.b. 1900 mm Teile verwerten**
StL-Nr. 22112900322310101
Schutzeinrichtung (SE) aus Stahl einschließlich sämtlicher Einzelteile abbauen.
SE = Einfache Distanzschutzplanke.
Holm Profil B.
Mit Pfosten, Abstand = 1,33 m.
Pfosten in Boden, Homogenbereich HB 1 - FRS.
Pfostenlöcher entsprechend der sie umgebenden Fläche
schließen.
Pfostenlänge bis 1900 mm.
Konstruktionsteile nach Wahl des AN verwerten.
Menge: 24,000 m
Zuordnung: 129

**01.01.0007 SE aus Stahl abbauen EDSP*Profil B*Pfost. A 2,00 m*Steckpf.in Hülse Teile verwerten**
StL-Nr. 22112900322290401
Schutzeinrichtung (SE) aus Stahl einschließlich sämtlicher Einzelteile abbauen.
SE = Einfache Distanzschutzplanke.
Holm Profil B.
Mit Pfosten, Abstand = 2,00 m.
Pfosten in 'befestigter Fläche, bis zu 30 cm dick'
Steckpfosten in Hülsenrohr.
Konstruktionsteile nach Wahl des AN verwerten.
Menge: 8,000 m
Zuordnung: 129

**01.01.0008 SE aus Stahl abbauen EDSP*Profil B*Pfost. A 1,33 m*Steckpf.in Hülse Teile verwerten**
StL-Nr. 22112900322390401
Schutzeinrichtung (SE) aus Stahl einschließlich sämtlicher Einzelteile abbauen.
SE = Einfache Distanzschutzplanke.
Holm Profil B.
Mit Pfosten, Abstand = 1,33 m.
Pfosten in 'befestigter Fläche, bis zu 30 cm dick'
Steckpfosten in Hülsenrohr.
Konstruktionsteile nach Wahl des AN verwerten.
Menge: 8,000 m
Zuordnung: 129

**01.01.0009 SE aus Stahl abbauen EDSP*Profil B*Pfost. A 1,33 m Pf.mit Ausg. entf*Teile verwerten**
StL-Nr. 22112900322300501
Schutzeinrichtung (SE) aus Stahl einschließlich sämtlicher Einzelteile abbauen.
SE = Einfache Distanzschutzplanke.
Holm Profil B.
Mit Pfosten, Abstand = 1,33 m.
Pfosten mit Fußplatte, einschließlich Entfernen der
Ausgleichsschicht.
Konstruktionsteile nach Wahl des AN verwerten.
Menge: 20,000 m
Zuordnung: 129

**01.01.0010 SE aus Stahl abbauen DDSP*Profil B HB 1*Pf.l.b. 1900 mm Teile verwerten**
StL-Nr. 22112900342910101
Schutzeinrichtung (SE) aus Stahl einschließlich sämtlicher Einzelteile abbauen.
SE = Doppelte Distanzschutzplanke.
Holm Profil B.
Mit 'Pfostenabstand 4,0 m; Distanzstückabstand 2,0'
Pfosten in Boden, Homogenbereich HB 1 - FRS.
Pfostenlöcher entsprechend der sie umgebenden Fläche
schließen.
Pfostenlänge bis 1900 mm.
Konstruktionsteile nach Wahl des AN verwerten.
Menge: 20,000 m
Zuordnung: 129

**01.01.0011 SE aus Stahl abbauen DDSP*Profil B HB 1*Pf.l.b. 1900 mm Teile verwerten**
StL-Nr. 22112900342910101
Schutzeinrichtung (SE) aus Stahl einschließlich sämtlicher Einzelteile abbauen.
SE = Doppelte Distanzschutzplanke.
Holm Profil B.
Mit 'Pfostenabstand 4,0 m; Distanzstückabstand 1,33'
Pfosten in Boden, Homogenbereich HB 1 - FRS.
Pfostenlöcher entsprechend der sie umgebenden Fläche
schließen.
Pfostenlänge bis 1900 mm.
Konstruktionsteile nach Wahl des AN verwerten.
Menge: 60,000 m
Zuordnung: 129

**01.01.0012 SE aus Stahl abbauen DDSP*Profil B*Pfost. A 2,00 m HB 1*Pf.l.b. 1900 mm Teile verwerten**
StL-Nr. 22112900342210101
Schutzeinrichtung (SE) aus Stahl einschließlich sämtlicher Einzelteile abbauen.
SE = Doppelte Distanzschutzplanke.
Holm Profil B.
Mit Pfosten, Abstand = 2,00 m.
Pfosten in Boden, Homogenbereich HB 1 - FRS.
Pfostenlöcher entsprechend der sie umgebenden Fläche
schließen.
Pfostenlänge bis 1900 mm.
Konstruktionsteile nach Wahl des AN verwerten.
Menge: 20,000 m
Zuordnung: 129

**01.01.0013 SE aus Stahl abbauen DDSP*Profil B*Pfost. A 1,33 m HB 1*Pf.l.b. 1900 mm Teile verwerten**
StL-Nr. 22112900342310101
Schutzeinrichtung (SE) aus Stahl einschließlich sämtlicher Einzelteile abbauen.
SE = Doppelte Distanzschutzplanke.
Holm Profil B.
Mit Pfosten, Abstand = 1,33 m.
Pfosten in Boden, Homogenbereich HB 1 - FRS.
Pfostenlöcher entsprechend der sie umgebenden Fläche
schließen.
Pfostenlänge bis 1900 mm.
Konstruktionsteile nach Wahl des AN verwerten.
Menge: 12,000 m
Zuordnung: 129

**01.01.0014 SE aus Stahl abbauen DDSP*Profil B Steckpf.in Hülse*Teile verwerten**
StL-Nr. 22112900342900401
Schutzeinrichtung (SE) aus Stahl einschließlich sämtlicher Einzelteile abbauen.
SE = Doppelte Distanzschutzplanke.
Holm Profil B.
Mit 'Pfostenabstand 4,0 m; Distanzstückabstand 2,00'
Steckpfosten in Hülsenrohr.
Konstruktionsteile nach Wahl des AN verwerten.
Menge: 28,000 m
Zuordnung: 129

**01.01.0015 SE aus Stahl abbauen DDSP*Profil B Steckpf.in Hülse*Teile verwerten**
StL-Nr. 22112900342900401
Schutzeinrichtung (SE) aus Stahl einschließlich sämtlicher Einzelteile abbauen.
SE = Doppelte Distanzschutzplanke.
Holm Profil B.
Mit 'Pfostenabstand 4,0 m;Distanzstückabstand 1,33 m'
Steckpfosten in Hülsenrohr.
Konstruktionsteile nach Wahl des AN verwerten.
Menge: 12,000 m
Zuordnung: 129

**01.01.0016 SE aus Stahl abbauen DDSP*Profil B*Pfost. A 2,00 m Steckpf.in Hülse*Teile verwerten**
StL-Nr. 22112900342200401
Schutzeinrichtung (SE) aus Stahl einschließlich sämtlicher Einzelteile abbauen.
SE = Doppelte Distanzschutzplanke.
Holm Profil B.
Mit Pfosten, Abstand = 2,00 m.
Steckpfosten in Hülsenrohr.
Konstruktionsteile nach Wahl des AN verwerten.
Menge: 12,000 m
Zuordnung: 129

**01.01.0017 SE aus Stahl abbauen DDSP*Profil B Pf.mit Ausg. entf*Teile verwerten**
StL-Nr. 22112900342900501
Schutzeinrichtung (SE) aus Stahl einschließlich sämtlicher Einzelteile abbauen.
SE = Doppelte Distanzschutzplanke.
Holm Profil B.
Mit 'Pfostenabstand 4,0m; Distanzstückabstand 2,00m'
Pfosten mit Fußplatte, einschließlich Entfernen der
Ausgleichsschicht.
Konstruktionsteile nach Wahl des AN verwerten.
Menge: 8,000 m
Zuordnung: 129

**01.01.0018 SE aus Stahl abbauen DDSP*Profil B Pf.mit Ausg. entf*Teile verwerten**
StL-Nr. 22112900342900501
Schutzeinrichtung (SE) aus Stahl einschließlich sämtlicher Einzelteile abbauen.
SE = Doppelte Distanzschutzplanke.
Holm Profil B.
Mit 'Pfostenabstand 4,0m; Distanzstückabstand 1,33m'
Pfosten mit Fußplatte, einschließlich Entfernen der
Ausgleichsschicht.
Konstruktionsteile nach Wahl des AN verwerten.
Menge: 8,000 m
Zuordnung: 129

**01.01.0019 SE aus Stahl abbauen DDSP*Profil B*Pfost. A 2,00 m Pf.mit Ausg. entf*Teile verwerten**
StL-Nr. 22112900342200501
Schutzeinrichtung (SE) aus Stahl einschließlich sämtlicher Einzelteile abbauen.
SE = Doppelte Distanzschutzplanke.
Holm Profil B.
Mit Pfosten, Abstand = 2,00 m.
Pfosten mit Fußplatte, einschließlich Entfernen der
Ausgleichsschicht.
Konstruktionsteile nach Wahl des AN verwerten.
Menge: 8,000 m
Zuordnung: 129

**01.01.0020 SE aus Stahl abbauen*Profil B Pfost. A 2,00 m*HB 1*Teile verwerten**
StL-Nr. 22112900392219901
Schutzeinrichtung (SE) aus Stahl einschließlich sämtlicher Einzelteile abbauen.
SE 'Eco - Safe 2,0'
Holm Profil B.
Mit Pfosten, Abstand = 2,00 m.
Pfosten in Boden, Homogenbereich HB 1 - FRS.
Pfostenlöcher entsprechend der sie umgebenden Fläche
schließen.
Pfosten 'C -100, Länge 1.700 mm'
Konstruktionsteile nach Wahl des AN verwerten.
Menge: 24,000 m
Zuordnung: 129

**01.01.0021 SE aus Stahl abbauen*Profil B Pfost. A 1,33 m*HB 1*Teile verwerten**
StL-Nr. 22112900392319901
Schutzeinrichtung (SE) aus Stahl einschließlich sämtlicher Einzelteile abbauen.
SE 'Eco - Safe 1,33'
Holm Profil B.
Mit Pfosten, Abstand = 1,33 m.
Pfosten in Boden, Homogenbereich HB 1 - FRS.
Pfostenlöcher entsprechend der sie umgebenden Fläche
schließen.
Pfosten 'C -100, Länge 1.700 mm'
Konstruktionsteile nach Wahl des AN verwerten.
Menge: 12,000 m
Zuordnung: 129

**01.01.0022 SE aus Stahl abbauen Pfost. A 2,00 m*HB 1*Teile verwerten**
StL-Nr. 22112900399219901
Schutzeinrichtung (SE) aus Stahl einschließlich sämtlicher Einzelteile abbauen.
SE 'ESP Plus /2,0'
Holm 'Profil B mit Verstärkungsholm'
Mit Pfosten, Abstand = 2,00 m.
Pfosten in Boden, Homogenbereich HB 1 - FRS.
Pfostenlöcher entsprechend der sie umgebenden Fläche
schließen.
Pfosten 'Sigma 100, Länge 1.900 mm'
Konstruktionsteile nach Wahl des AN verwerten.
Menge: 8,000 m
Zuordnung: 129

**01.01.0023 SE aus Stahl abbauen*Profil B Pfost. A 2,00 m*HB 1*Teile verwerten**
StL-Nr. 22112900392219901
Schutzeinrichtung (SE) aus Stahl einschließlich sämtlicher Einzelteile abbauen.
SE 'EASY- Rail 2,0'
Holm Profil B.
Mit Pfosten, Abstand = 2,00 m.
Pfosten in Boden, Homogenbereich HB 1 - FRS.
Pfostenlöcher entsprechend der sie umgebenden Fläche
schließen.
Pfosten 'C- Profil, Länge 1.750 mm'
Konstruktionsteile nach Wahl des AN verwerten.
Menge: 8,000 m
Zuordnung: 129

**01.01.0024 SE aus Stahl abbauen*Profil B Pfost. A 1,33 m*HB 1*Teile verwerten**
StL-Nr. 22112900392319901
Schutzeinrichtung (SE) aus Stahl einschließlich sämtlicher Einzelteile abbauen.
SE 'Easy-Rail 1,33'
Holm Profil B.
Mit Pfosten, Abstand = 1,33 m.
Pfosten in Boden, Homogenbereich HB 1 - FRS.
Pfostenlöcher entsprechend der sie umgebenden Fläche
schließen.
Pfosten 'C-Profil, Länge 1.750 mm'
Konstruktionsteile nach Wahl des AN verwerten.
Menge: 8,000 m
Zuordnung: 129

**01.01.0025 SE aus Stahl abbauen*Profil B Pfost. A 1,33 m*HB 1*Teile verwerten**
StL-Nr. 22112900392319901
Schutzeinrichtung (SE) aus Stahl einschließlich sämtlicher Einzelteile abbauen.
SE 'Super- Rail einschließlich Deformationselement und
Kastenprofil'
Holm Profil B.
Mit Pfosten, Abstand = 1,33 m.
Pfosten in Boden, Homogenbereich HB 1 - FRS.
Pfostenlöcher entsprechend der sie umgebenden Fläche
schließen.
Pfosten 'C -125; Länge 2.400 mm'
Konstruktionsteile nach Wahl des AN verwerten.
Menge: 20,000 m
Zuordnung: 129

**01.01.0026 SE aus Stahl abbauen*Profil B Pfost. A 1,33 m Teile verwerten**
StL-Nr. 22112900392309901
Schutzeinrichtung (SE) aus Stahl einschließlich sämtlicher Einzelteile abbauen.
SE 'Super- Rail Bauwerk  mit Deformationselementen und
Kastenprofil'
Holm Profil B.
Mit Pfosten, Abstand = 1,33 m.
Pfosten 'C -125 mit Fußplatte, Länge 1,04 m'
Konstruktionsteile nach Wahl des AN verwerten.
Menge: 12,000 m
Zuordnung: 129

**01.01.0027 SE aus Stahl abbauen*Profil B Pfost. A 1,33 m*HB 1*Teile verwerten**
StL-Nr. 22112900392319901
Schutzeinrichtung (SE) aus Stahl einschließlich sämtlicher Einzelteile abbauen.
SE 'Super- Rail VZB  mit Deformationselementen und
Kastenprofil '
Holm Profil B.
Mit Pfosten, Abstand = 1,33 m.
Pfosten in Boden, Homogenbereich HB 1 - FRS.
Pfostenlöcher entsprechend der sie umgebenden Fläche
schließen.
Pfosten 'C -125 gerammt, Länge 2400 mm '
Konstruktionsteile nach Wahl des AN verwerten.
Menge: 16,000 m
Zuordnung: 129

**01.01.0028 SE aus Stahl abbauen*Profil B Pfost. A 2,00 m*HB 1*Teile verwerten**
StL-Nr. 22112900392219901
Schutzeinrichtung (SE) aus Stahl einschließlich sämtlicher Einzelteile abbauen.
SE 'Super- Rail Eco mit Deformationsbügel und
Kastenprofil'
Holm Profil B.
Mit Pfosten, Abstand = 2,00 m.
Pfosten in Boden, Homogenbereich HB 1 - FRS.
Pfostenlöcher entsprechend der sie umgebenden Fläche
schließen.
Pfosten 'C -125, Länge 1.900 mm'
Konstruktionsteile nach Wahl des AN verwerten.
Menge: 28,000 m
Zuordnung: 129

**01.01.0029 SE aus Stahl abbauen*Profil B*HB 1*Teile verwerten**
StL-Nr. 22112900392919901
Schutzeinrichtung (SE) aus Stahl einschließlich sämtlicher Einzelteile abbauen.
SE 'Super- Rail Eco HS  einschließlich Deformationsrohr
und Kastenprofil'
Holm Profil B.
Mit 'Pfosten, Abstand = 50 cm'
Pfosten in Boden, Homogenbereich HB 1 - FRS.
Pfostenlöcher entsprechend der sie umgebenden Fläche
schließen.
Pfosten 'C 125 Länge 1.750 mm bzw. 1.900 m'
Konstruktionsteile nach Wahl des AN verwerten.
Menge: 12,000 m
Zuordnung: 129

**01.01.0030 SE aus Stahl abbauen*Profil B Pfost. A 1,33 m Teile verwerten**
StL-Nr. 22112900392309901
Schutzeinrichtung (SE) aus Stahl einschließlich sämtlicher Einzelteile abbauen.
SE 'Super- Rail Eco Bauwerk  mit Deformationsbügel und
Kastenprofil'
Holm Profil B.
Mit Pfosten, Abstand = 1,33 m.
Pfosten 'C -125 mit Fußplatte, Länge 0,79 m'
Konstruktionsteile nach Wahl des AN verwerten.
Menge: 12,000 m
Zuordnung: 129

**01.01.0031 SE aus Stahl abbauen*Profil B Pfost. A 2,00 m Teile verwerten**
StL-Nr. 22112900392290001
Schutzeinrichtung (SE) aus Stahl einschließlich sämtlicher Einzelteile abbauen.
SE 'Super- Rail Eco MÜF einschließlich
Deformationsbügel und Kastenprofil'
Holm Profil B.
Mit Pfosten, Abstand = 2,00 m.
Pfosten in 'Asphaltfläche, Pfostenaussparrung
Doppelbohrung 170x260 mm; Pfosten C-125; Länge 1.900
mm'
Konstruktionsteile nach Wahl des AN verwerten.
Menge: 12,000 m
Zuordnung: 129

**01.01.0032 SE aus Stahl abbauen*Profil B Pfost. A 1,33 m*HB 1*Teile verwerten**
StL-Nr. 22112900392319901
Schutzeinrichtung (SE) aus Stahl einschließlich sämtlicher Einzelteile abbauen.
SE 'Super- Rail Pro einschließlich Deformationselement
und Kastenprofil'
Holm Profil B.
Mit Pfosten, Abstand = 1,33 m.
Pfosten in Boden, Homogenbereich HB 1 - FRS.
Pfostenlöcher entsprechend der sie umgebenden Fläche
schließen.
Pfosten 'C -125/100; Länge 2.400 mm'
Konstruktionsteile nach Wahl des AN verwerten.
Menge: 8,000 m
Zuordnung: 129

**01.01.0033 SE aus Stahl abbauen*Profil B Pfost. A 1,33 m Teile verwerten**
StL-Nr. 22112900392309901
Schutzeinrichtung (SE) aus Stahl einschließlich sämtlicher Einzelteile abbauen.
SE 'Super- Rail Pro Bauwerk  mit Deformationselementen
und Kastenprofil'
Holm Profil B.
Mit Pfosten, Abstand = 1,33 m.
Pfosten 'C -100/60/5 mit Fußplatte, Länge 0,60 m'
Konstruktionsteile nach Wahl des AN verwerten.
Menge: 8,000 m
Zuordnung: 129

**01.01.0034 SE aus Stahl abbauen*Profil B Pfost. A 2,00 m*HB 1*Teile verwerten**
StL-Nr. 22112900392219901
Schutzeinrichtung (SE) aus Stahl einschließlich sämtlicher Einzelteile abbauen.
SE 'Mega - Rail s mit Abstandshalter und Kastenprofil'
Holm Profil B.
Mit Pfosten, Abstand = 2,00 m.
Pfosten in Boden, Homogenbereich HB 1 - FRS.
Pfostenlöcher entsprechend der sie umgebenden Fläche
schließen.
Pfosten 'C -125, Länge 1.800 m'
Konstruktionsteile nach Wahl des AN verwerten.
Menge: 80,000 m
Zuordnung: 129

**01.01.0035 SE aus Stahl abbauen*Profil B Pfost. A 2,00 m*HB 1*Teile verwerten**
StL-Nr. 22112900392219901
Schutzeinrichtung (SE) aus Stahl einschließlich sämtlicher Einzelteile abbauen.
SE 'Mega  - Rail sl'
Holm Profil B.
Mit Pfosten, Abstand = 2,00 m.
Pfosten in Boden, Homogenbereich HB 1 - FRS.
Pfostenlöcher entsprechend der sie umgebenden Fläche
schließen.
Pfosten 'C -125, Länge 1.600 mm'
Konstruktionsteile nach Wahl des AN verwerten.
Menge: 8,000 m
Zuordnung: 129

**01.01.0036 SE aus Stahl abbauen*Profil B*HB 1*Teile verwerten**
StL-Nr. 22112900392919901
Schutzeinrichtung (SE) aus Stahl einschließlich sämtlicher Einzelteile abbauen.
SE 'Mega  - Rail sk mit Abstandshalter und
Kastenprofil'
Holm Profil B.
Mit 'Pfosten, Abstand = 1,00m'
Pfosten in Boden, Homogenbereich HB 1 - FRS.
Pfostenlöcher entsprechend der sie umgebenden Fläche
schließen.
Pfosten 'C -125, Länge 1.900 mm'
Konstruktionsteile nach Wahl des AN verwerten.
Menge: 8,000 m
Zuordnung: 129

**01.01.0037 SE aus Stahl abbauen*Teile verwerten**
StL-Nr. 22112900390000001
Schutzeinrichtung (SE) aus Stahl einschließlich sämtlicher Einzelteile abbauen.
SE 'Konstruktion ohne Anschlußbügel, Abstand 1,33 m,
Befestigung an Mauerwerk, Anker 3 cm unter Oberkante
abtrennen, Hohlraum mit kunststoffvergütetem Mörtel (
PCC ) verfüllen'
Konstruktionsteile nach Wahl des AN verwerten.
Menge: 12,000 m
Zuordnung: 129

**01.01.0038 SE aus Stahl abbauen**
Schutzeinrichtung (SE) aus Stahl einschließlich sämtlicher Einzelteile abbauen.
SE 'energieabsorbierender Kopfbogen'
Holm Profil B.
Pfosten in Boden, Homogenbereich HB 1 - FRS.
Pfostenlöcher entsprechend der sie umgebenden Fläche
schließen.
Konstruktionsteile der Verwertung nach Wahl des AN zuführen.
Menge: 1,000 St

#### 01.02 Demontage von AEK, ÜK

**01.02.0001 AEK aus Stahl abbauen ESP*Profil B*Regelabs. 12 m HB 1*Teile verwerten**
StL-Nr. 22112900701210101
Anfangs-/Endkonstruktion (AEK) aus Stahl abbauen.
SE = Einfache Schutzplanke.
Holm Profil B.
Regelabsenkung 12,00 m.
Pfosten in Boden, Homogenbereich HB 1 - FRS.
Pfostenlöcher entsprechend der sie umgebenden Fläche
schließen.
Konstruktionsteile nach Wahl des AN verwerten.
Menge: 3,000 St
Zuordnung: 129

**01.02.0002 AEK aus Stahl abbauen ESP*Profil B*Kurzabs. 4,37 m HB 1*Teile verwerten**
StL-Nr. 22112900701220101
Anfangs-/Endkonstruktion (AEK) aus Stahl abbauen.
SE = Einfache Schutzplanke.
Holm Profil B.
Kurzabsenkung 4,37 m mit Zusatzpfosten.
Pfosten in Boden, Homogenbereich HB 1 - FRS.
Pfostenlöcher entsprechend der sie umgebenden Fläche
schließen.
Konstruktionsteile nach Wahl des AN verwerten.
Menge: 2,000 St
Zuordnung: 129

**01.02.0003 AEK aus Stahl abbauen EDSP*Profil B*Regelabs. 12 m HB 1*Teile verwerten**
StL-Nr. 22112900702210101
Anfangs-/Endkonstruktion (AEK) aus Stahl abbauen.
SE = Einfache Distanzschutzplanke.
Holm Profil B.
Regelabsenkung 12,00 m.
Pfosten in Boden, Homogenbereich HB 1 - FRS.
Pfostenlöcher entsprechend der sie umgebenden Fläche
schließen.
Konstruktionsteile nach Wahl des AN verwerten.
Menge: 6,000 St
Zuordnung: 129

**01.02.0004 AEK aus Stahl abbauen*Profil B Regelabs. 12 m*HB 1 Teile verwerten**
StL-Nr. 22112900709210101
Anfangs-/Endkonstruktion (AEK) aus Stahl abbauen.
SE 'ESP- Plus/2,0'
Holm Profil B.
Regelabsenkung 12,00 m.
Pfosten in Boden, Homogenbereich HB 1 - FRS.
Pfostenlöcher entsprechend der sie umgebenden Fläche
schließen.
Konstruktionsteile nach Wahl des AN verwerten.
Menge: 1,000 St
Zuordnung: 129

**01.02.0005 AEK aus Stahl abbauen*Profil B*HB 1 Teile verwerten**
StL-Nr. 22112900709290101
Anfangs-/Endkonstruktion (AEK) aus Stahl abbauen.
SE 'EASY- Rail'
Holm Profil B.
Konstruktion 'Regelabsenkung  P2A für EASY - Rail 16 m,
Pfostenabstand 1,33 m'
Pfosten in Boden, Homogenbereich HB 1 - FRS.
Pfostenlöcher entsprechend der sie umgebenden Fläche
schließen.
Konstruktionsteile nach Wahl des AN verwerten.
Menge: 1,000 St
Zuordnung: 129

**01.02.0006 AEK aus Stahl abbauen*Profil B Regelabs. 12 m*HB 1 Teile verwerten**
StL-Nr. 22112900709210101
Anfangs-/Endkonstruktion (AEK) aus Stahl abbauen.
SE 'Eco -Safe'
Holm Profil B.
Regelabsenkung 12,00 m.
Pfosten in Boden, Homogenbereich HB 1 - FRS.
Pfostenlöcher entsprechend der sie umgebenden Fläche
schließen.
Konstruktionsteile nach Wahl des AN verwerten.
Menge: 2,000 St
Zuordnung: 129

**01.02.0007 AEK aus Stahl abbauen*Profil B Kurzabs. 4,37 m*HB 1 Teile verwerten**
StL-Nr. 22112900709220101
Anfangs-/Endkonstruktion (AEK) aus Stahl abbauen.
SE 'Eco -Safe'
Holm Profil B.
Kurzabsenkung 4,37 m mit Zusatzpfosten.
Pfosten in Boden, Homogenbereich HB 1 - FRS.
Pfostenlöcher entsprechend der sie umgebenden Fläche
schließen.
Konstruktionsteile nach Wahl des AN verwerten.
Menge: 1,000 St
Zuordnung: 129

**01.02.0008 ÜK/ÜE des FRS abbauen*HB 1 Teile verwerten**
StL-Nr. 221129022911000
Übergangskonstruktion/Übergangselement (ÜK/ÜE) des
Fahrzeug-Rückhaltesystems (FRS) aus Beton oder Stahl
abbauen.
Konstruktion 'Super- Rail auf EDSP ( Flextra SR-EDSP
gemäß RAL 620 Zeichnung Nr. S3.1-320, Holm Profil
C-125, Pfostenabstand 1,33m, Länge des Übergangs 12m )'
Pfosten in Boden, Homogenbereich HB 1 - FRS.
Pfostenlöcher entsprechend der sie umgebenden Fläche
schließen.
Konstruktionsteile nach Wahl des AN verwerten.
Menge: 1,000 St
Zuordnung: 129

**01.02.0009 ÜK/ÜE des FRS abbauen*HB 1 Teile verwerten**
StL-Nr. 221129022911000
Übergangskonstruktion/Übergangselement (ÜK/ÜE) des
Fahrzeug-Rückhaltesystems (FRS) aus Beton oder Stahl
abbauen.
Konstruktion 'Super- Rail VZB auf EDSP, Länge des
Überganges 12m'
Pfosten in Boden, Homogenbereich HB 1 - FRS.
Pfostenlöcher entsprechend der sie umgebenden Fläche
schließen.
Konstruktionsteile nach Wahl des AN verwerten.
Menge: 1,000 St
Zuordnung: 129

**01.02.0010 ÜK/ÜE des FRS abbauen*HB 1 Teile verwerten**
StL-Nr. 221129022911000
Übergangskonstruktion/Übergangselement (ÜK/ÜE) des
Fahrzeug-Rückhaltesystems (FRS) aus Beton oder Stahl
abbauen.
Konstruktion 'Super- Rail Eco  auf EDSP ( Flextra
SR-EDSP gemäß RAL-RG 620 Zeichnung Nr. S3.1-320, Holm
Profil C-125, Pfostenabstand 1,33m, Länge des Übergangs
12m )'
Pfosten in Boden, Homogenbereich HB 1 - FRS.
Pfostenlöcher entsprechend der sie umgebenden Fläche
schließen.
Konstruktionsteile nach Wahl des AN verwerten.
Menge: 1,000 St
Zuordnung: 129

**01.02.0011 ÜK/ÜE des FRS abbauen*HB 1 Teile verwerten**
StL-Nr. 221129022911000
Übergangskonstruktion/Übergangselement (ÜK/ÜE) des
Fahrzeug-Rückhaltesystems (FRS) aus Beton oder Stahl
abbauen.
Konstruktion 'Super- Rail eco auf Super-Rail eco BW'
Pfosten in Boden, Homogenbereich HB 1 - FRS.
Pfostenlöcher entsprechend der sie umgebenden Fläche
schließen.
Konstruktionsteile nach Wahl des AN verwerten.
Menge: 1,000 St
Zuordnung: 129

**01.02.0012 ÜK/ÜE des FRS abbauen*HB 1 Teile verwerten**
StL-Nr. 221129022911000
Übergangskonstruktion/Übergangselement (ÜK/ÜE) des
Fahrzeug-Rückhaltesystems (FRS) aus Beton oder Stahl
abbauen.
Konstruktion 'Eco -Safe 2,0  auf ESP 2,0'
Pfosten in Boden, Homogenbereich HB 1 - FRS.
Pfostenlöcher entsprechend der sie umgebenden Fläche
schließen.
Konstruktionsteile nach Wahl des AN verwerten.
Menge: 1,000 St
Zuordnung: 129

**01.02.0013 ÜK/ÜE des FRS abbauen*HB 1 Teile verwerten**
StL-Nr. 221129022911000
Übergangskonstruktion/Übergangselement (ÜK/ÜE) des
Fahrzeug-Rückhaltesystems (FRS) aus Beton oder Stahl
abbauen.
Konstruktion 'Eco -Safe 2,0 auf EDSP 1,33; Länge des
Überganges 4m'
Pfosten in Boden, Homogenbereich HB 1 - FRS.
Pfostenlöcher entsprechend der sie umgebenden Fläche
schließen.
Konstruktionsteile nach Wahl des AN verwerten.
Menge: 1,000 St
Zuordnung: 129

**01.02.0014 ÜK/ÜE des FRS abbauen*HB 1 Teile verwerten**
StL-Nr. 221129022911000
Übergangskonstruktion/Übergangselement (ÜK/ÜE) des
Fahrzeug-Rückhaltesystems (FRS) aus Beton oder Stahl
abbauen.
Konstruktion 'Mega- Rail s auf EDSP, Holm Typ Profil B,
Länge des Übergangs 8 m'
Pfosten in Boden, Homogenbereich HB 1 - FRS.
Pfostenlöcher entsprechend der sie umgebenden Fläche
schließen.
Konstruktionsteile nach Wahl des AN verwerten.
Menge: 1,000 St
Zuordnung: 129

**01.02.0015 ÜK/ÜE des FRS abbauen*HB 1 Teile verwerten**
StL-Nr. 221129022911000
Übergangskonstruktion/Übergangselement (ÜK/ÜE) des
Fahrzeug-Rückhaltesystems (FRS) aus Beton oder Stahl
abbauen.
Konstruktion 'ESP an einseitige Betongleitwand
gemäß RAL - RG 620 Zeichnung Nr. 3.1.-110, Holm Profil
B, Länge des Überganges 24 m'
Pfosten in Boden, Homogenbereich HB 1 - FRS.
Pfostenlöcher entsprechend der sie umgebenden Fläche
schließen.
Konstruktionsteile nach Wahl des AN verwerten.
Menge: 1,000 St
Zuordnung: 129

**01.02.0016 ÜK/ÜE des FRS abbauen*HB 1 Teile verwerten**
StL-Nr. 221129022911000
Übergangskonstruktion/Übergangselement (ÜK/ÜE) des
Fahrzeug-Rückhaltesystems (FRS) aus Beton oder Stahl
abbauen.
Konstruktion 'EDSP an einseitige Betongleitwand
gemäß RAL - RG 620 Zeichnung Nr. 3.1.-120, Holm Profil
B, Länge des Überganges 24 m'
Pfosten in Boden, Homogenbereich HB 1 - FRS.
Pfostenlöcher entsprechend der sie umgebenden Fläche
schließen.
Konstruktionsteile nach Wahl des AN verwerten.
Menge: 1,000 St
Zuordnung: 129

#### 01.03 Demontage von ergänzenden SE, Zusatzeinrichtungen

**01.03.0001 Ergänzende SE abbauen Konst. Verwerten**
StL-Nr. 2211290429901
Ergänzende Schutzeinrichtung (SE) für Fußgänger oder
Zweiradfahrer an Fahrzeug-Rückhaltesystem abbauen.
Abbauteil 'Rohrgeländer an einfacher oder
Distanzschutzplanke'
Abstand 'Stützenabstand Geländer 1,33 bis 4,00 m'
Konstruktionsteile nach Wahl des AN verwerten.
Menge: 4,000 m
Zuordnung: 129

**01.03.0002 Ergänzende SE abbauen Fußg.gleitschutz*Konst. Verwerten**
StL-Nr. 2211290424001
Ergänzende Schutzeinrichtung (SE) für Fußgänger oder
Zweiradfahrer an Fahrzeug-Rückhaltesystem abbauen.
Abbauteil = Fußgängergleitschutz.
Konstruktionsteile nach Wahl des AN verwerten.
Menge: 8,000 m
Zuordnung: 129

**01.03.0003 Ergänzende SE abbauen*Konst. Verwerten**
StL-Nr. 2211290429001
Ergänzende Schutzeinrichtung (SE) für Fußgänger oder
Zweiradfahrer an Fahrzeug-Rückhaltesystem abbauen.
Abbauteil 'Unterfahrschutz für Zweiradfahrer, Typ
Euskirchen oder gleichwertig'
Konstruktionsteile nach Wahl des AN verwerten.
Menge: 40,000 m
Zuordnung: 129

**01.03.0004 Blendschutzsystem abbauen Blendsch. auf SP*Teile verwerten**
StL-Nr. 22112904711
Blendschutzsystem mit Tragrohr und Lamellen abbauen.
Abbauteil = Blendschutzsystem, Länge 4000 mm, auf
Schutzplanke.
Abgebaute Teile nach Wahl des AN verwerten.
Menge: 20,000 St
Zuordnung: 129

**01.03.0005 Blendschutzsystem abbauen Blendsch. auf SP**
StL-Nr. 22112904719
Blendschutzsystem mit Tragrohr und Lamellen abbauen.
Abbauteil = Blendschutzsystem, Länge 4000 mm, auf
Schutzplanke.
Abgebaute Teile 'zur Wiederverwendung zwischenlagern'
Menge: 20,000 St
Zuordnung: 129

**01.03.0006 Zusatzeinrichtung abbauen.**
StL-Nr. 22112906299
Zusatzeinrichtung des Fahrzeug-Rückhaltesystems
abbauen.
Zusatzeinrichtung 'Grasstopp- Platte, mit Ausschnitt
entsprechend Einsatzprofil
Grasstoppp -Platte aus Kunststoff -Recycling bzw.
Polyethylen ( PE )
Form  rund, tellerförmig, mit Wölbung nach oben,
Durchmesser 500 mm und Versteifungsrippen
Montage- und Demontageschlitz vollständig formschlüssig
durch Verbindungselement geschlossen'
Zusatzeinrichtung 'Material des AG'
Menge: 20,000 St
Zuordnung: 129

**01.03.0007 Zusatzeinrichtung abbauen.*Abbauteil verwert**
StL-Nr. 22112906291
Zusatzeinrichtung des Fahrzeug-Rückhaltesystems
abbauen.
Zusatzeinrichtung 'Grasstopp- Platte, mit Ausschnitt
entsprechend Einsatzprofil
Grasstoppp -Platte aus Kunststoff -Recycling bzw.
Polyethylen ( PE )
Form  rund, tellerförmig, mit Wölbung nach oben,
Durchmesser 500 mm und Versteifungsrippen
Montage- und Demontageschlitz vollständig formschlüssig
durch Verbindungselement geschlossen'
Zusatzeinrichtung nach Wahl des AN verwerten.
Menge: 20,000 St
Zuordnung: 129

**01.03.0008 Zusatzeinrichtung abbauen.*Abbauteil verwert**
StL-Nr. 22112906291
Zusatzeinrichtung des Fahrzeug-Rückhaltesystems
abbauen.
Zusatzeinrichtung 'Aufsatzleitpfosten mit zugelassenen,
planeben versenkten oder in vorgezogener
Einschubhalterung eingelassenen Reflektoren abbauen, .
Pfosten aus Polyaethylen oder gleichwertigem
Kunststoff,
Laenge = 0,55 m, Wanddicke = 2 mm mit
Profilaussteifung,
Mehrkammerreflektoren mit weissen Reflektoren auf
beiden Sichtflaechen.
Pfosten mit Hinweiszeichen fuer Notrufsaeulen rechts
bzw. linksweisend.
Pfosten auf Schutzplankenpfosten mit Halterung aus
feuerverzinktem Stahl abbauen '
Zusatzeinrichtung nach Wahl des AN verwerten.
Menge: 16,000 St
Zuordnung: 129

**01.03.0009 Zusatzeinrichtung abbauen.**
StL-Nr. 22112906299
Zusatzeinrichtung des Fahrzeug-Rückhaltesystems
abbauen.
Zusatzeinrichtung 'Aufsatzleitpfosten mit zugelassenen,
planeben versenkten oder in vorgezogener
Einschubhalterung eingelassenen Reflektoren abbauen,
Die die Pfosten umgebende Flaeche entsprechend dem
frueheren Zustand herstellen.
Pfosten aus Polyaethylen oder gleichwertigem
Kunststoff,
Laenge = 0,55 m,
mit weissen Reflektoren auf beiden Sichtflaechen.
Pfosten mit Hinweiszeichen fuer Notrufsaeulen rechts
bzw. linksweisend ;.
Pfosten auf Schutzplankenpfosten mit Halterung aus
feuerverzinktem Stahl abbauen,wiederverwendbares
Material'
Zusatzeinrichtung 'Material des AG'
Menge: 10,000 St
Zuordnung: 129

**01.03.0010 Zusatzeinrichtung abbauen.*Abbauteil verwert**
StL-Nr. 22112906291
Zusatzeinrichtung des Fahrzeug-Rückhaltesystems
abbauen.
Zusatzeinrichtung 'SPL- Pfostenummantelung  für ES,
EDS, DDSP und DSP; Halbschalenprotektoren'
Zusatzeinrichtung nach Wahl des AN verwerten.
Menge: 5,000 St
Zuordnung: 129

#### 01.04 Liefern/Montieren von SP-Systemen

**01.04.0001 SE herstellen ESP*Profil B*Pf-SigmaL.1900mm Pf.Abstand 4m*HB 1 Erdarbeiten ausf.**
StL-Nr. 221129203121111
Schutzeinrichtung (SE) einschließlich erforderlicher
systembedingter Arbeiten herstellen. Abgerechnet
wird die Baulänge.
SE = Einfache Schutzplanke.
Holm Profil B.
Pfosten Sigma 100, Länge 1900 mm.
Pfostenabstand 4,00 m.
Aufstellung in Boden, Homogenbereich HB 1 - FRS.
Erforderliche Erdarbeiten ausführen. Die die Pfosten
umgebene Fläche wiederherstellen, überschüssigen Boden
flächenhaft verteilen.
Menge: 168,000 m
Zuordnung: 129

**01.04.0002 SE herstellen ESP*Profil B*Pf-SigmaL.2500mm Pf.Abstand 4m*HB 1 Erdarbeiten ausf.**
StL-Nr. 221129203123111
Schutzeinrichtung (SE) einschließlich erforderlicher
systembedingter Arbeiten herstellen. Abgerechnet
wird die Baulänge.
SE = Einfache Schutzplanke.
Holm Profil B.
Pfosten Sigma 100, Länge 2500 mm.
Pfostenabstand 4,00 m.
Aufstellung in Boden, Homogenbereich HB 1 - FRS.
Erforderliche Erdarbeiten ausführen. Die die Pfosten
umgebene Fläche wiederherstellen, überschüssigen Boden
flächenhaft verteilen.
Menge: 12,000 m
Zuordnung: 129

**01.04.0003 SE herstellen ESP*Profil B*Pf-SigmaL.1900mm Pf.Abstand 2m*HB 1 Erdarbeiten ausf.**
StL-Nr. 221129203121211
Schutzeinrichtung (SE) einschließlich erforderlicher
systembedingter Arbeiten herstellen. Abgerechnet
wird die Baulänge.
SE = Einfache Schutzplanke.
Holm Profil B.
Pfosten Sigma 100, Länge 1900 mm.
Pfostenabstand 2,00 m.
Aufstellung in Boden, Homogenbereich HB 1 - FRS.
Erforderliche Erdarbeiten ausführen. Die die Pfosten
umgebene Fläche wiederherstellen, überschüssigen Boden
flächenhaft verteilen.
Menge: 20,000 m
Zuordnung: 129

**01.04.0004 SE herstellen ESP*Profil B*Pf-SigmaL.1900mm Pf.Abstand 1,33 m*HB 1 Erdarbeiten ausf.**
StL-Nr. 221129203121311
Schutzeinrichtung (SE) einschließlich erforderlicher
systembedingter Arbeiten herstellen. Abgerechnet
wird die Baulänge.
SE = Einfache Schutzplanke.
Holm Profil B.
Pfosten Sigma 100, Länge 1900 mm.
Pfostenabstand 1,33 m.
Aufstellung in Boden, Homogenbereich HB 1 - FRS.
Erforderliche Erdarbeiten ausführen. Die die Pfosten
umgebene Fläche wiederherstellen, überschüssigen Boden
flächenhaft verteilen.
Menge: 20,000 m
Zuordnung: 129

**01.04.0005 SE herstellen ESP*Profil B*Pf.Abstand 2m**
StL-Nr. 221129203120290
Schutzeinrichtung (SE) einschließlich erforderlicher
systembedingter Arbeiten herstellen. Abgerechnet
wird die Baulänge.
SE = Einfache Schutzplanke.
Holm Profil B.
Pfostenabstand 2,00 m.
Aufstellung 'Steckpfosten Sigma 100 mit Hülse, in
Asphalt bzw. Beton'
Menge: 12,000 m
Zuordnung: 129

**01.04.0006 SE herstellen EDSP*Profil B*Pf-SigmaL.1900mm Pf.Abstand 2m*HB 1 Erdarbeiten ausf.**
StL-Nr. 221129203221211
Schutzeinrichtung (SE) einschließlich erforderlicher
systembedingter Arbeiten herstellen. Abgerechnet
wird die Baulänge.
SE = Einfache Distanzschutzplanke.
Holm Profil B.
Pfosten Sigma 100, Länge 1900 mm.
Pfostenabstand 2,00 m.
Aufstellung in Boden, Homogenbereich HB 1 - FRS.
Erforderliche Erdarbeiten ausführen. Die die Pfosten
umgebene Fläche wiederherstellen, überschüssigen Boden
flächenhaft verteilen.
Menge: 880,000 m
Zuordnung: 129

**01.04.0007 SE herstellen EDSP*Profil B*Pf-SigmaL.2500mm Pf.Abstand 2m*HB 1 Erdarbeiten ausf.**
StL-Nr. 221129203223211
Schutzeinrichtung (SE) einschließlich erforderlicher
systembedingter Arbeiten herstellen. Abgerechnet
wird die Baulänge.
SE = Einfache Distanzschutzplanke.
Holm Profil B.
Pfosten Sigma 100, Länge 2500 mm.
Pfostenabstand 2,00 m.
Aufstellung in Boden, Homogenbereich HB 1 - FRS.
Erforderliche Erdarbeiten ausführen. Die die Pfosten
umgebene Fläche wiederherstellen, überschüssigen Boden
flächenhaft verteilen.
Menge: 20,000 m
Zuordnung: 129

**01.04.0008 SE herstellen EDSP*Profil B*Pf-SigmaL.1900mm Pf.Abstand 1,33 m*HB 1 Erdarbeiten ausf.**
StL-Nr. 221129203221311
Schutzeinrichtung (SE) einschließlich erforderlicher
systembedingter Arbeiten herstellen. Abgerechnet
wird die Baulänge.
SE = Einfache Distanzschutzplanke.
Holm Profil B.
Pfosten Sigma 100, Länge 1900 mm.
Pfostenabstand 1,33 m.
Aufstellung in Boden, Homogenbereich HB 1 - FRS.
Erforderliche Erdarbeiten ausführen. Die die Pfosten
umgebene Fläche wiederherstellen, überschüssigen Boden
flächenhaft verteilen.
Menge: 24,000 m
Zuordnung: 129

**01.04.0009 SE herstellen EDSP*Profil B*Pf.Abstand 2m**
StL-Nr. 221129203220290
Schutzeinrichtung (SE) einschließlich erforderlicher
systembedingter Arbeiten herstellen. Abgerechnet
wird die Baulänge.
SE = Einfache Distanzschutzplanke.
Holm Profil B.
Pfostenabstand 2,00 m.
Aufstellung 'Steckpfosten Sigma 100 mit Hülse, in
Asphalt bzw. Beton'
Menge: 8,000 m
Zuordnung: 129

**01.04.0010 SE herstellen EDSP*Profil B*Pf.Abstand 1,33 m**
StL-Nr. 221129203220390
Schutzeinrichtung (SE) einschließlich erforderlicher
systembedingter Arbeiten herstellen. Abgerechnet
wird die Baulänge.
SE = Einfache Distanzschutzplanke.
Holm Profil B.
Pfostenabstand 1,33 m.
Aufstellung 'Steckpfosten Sigma 100 mit Hülse, in
Asphalt bzw. Beton'
Menge: 8,000 m
Zuordnung: 129

**01.04.0011 SE herstellen EDSP*Profil B*Pf.Abstand 1,33 m**
StL-Nr. 221129203220390
Schutzeinrichtung (SE) einschließlich erforderlicher
systembedingter Arbeiten herstellen. Abgerechnet
wird die Baulänge.
SE = Einfache Distanzschutzplanke.
Holm Profil B.
Pfostenabstand 1,33 m.
Aufstellung 'Sigma 100 mit Fußplatte Abmaße 250/300 mm
einschließlich Erneuerung der Ausgleichsschicht; Höhe
515/615 mm'
Menge: 20,000 m
Zuordnung: 129

*Hinweis*
'
gilt für Demontagepositionen 01.01.0010 und 01.01.0011
Umbau Distanzstückabstand auf 1,33m

**01.04.0012 SE herstellen*Profil B Pf-SigmaL.1900mm HB 1*Erdarbeiten ausf.**
StL-Nr. 221129203921911
Schutzeinrichtung (SE) einschließlich erforderlicher
systembedingter Arbeiten herstellen. Abgerechnet
wird die Baulänge.
SE 'Doppelte Distanzschutzplanke'
Holm Profil B.
Pfosten Sigma 100, Länge 1900 mm.
Pfostenabstand '4,0 m; Distanzstückabstand 1,33m'
Aufstellung in Boden, Homogenbereich HB 1 - FRS.
Erforderliche Erdarbeiten ausführen. Die die Pfosten
umgebene Fläche wiederherstellen, überschüssigen Boden
flächenhaft verteilen.
Menge: 80,000 m
Zuordnung: 129

**01.04.0013 SE herstellen*Profil B Pf-SigmaL.1900mm*Pf.Abstand 2m HB 1*Erdarbeiten ausf.**
StL-Nr. 221129203921211
Schutzeinrichtung (SE) einschließlich erforderlicher
systembedingter Arbeiten herstellen. Abgerechnet
wird die Baulänge.
SE 'Doppelte Distanzschutzplanke'
Holm Profil B.
Pfosten Sigma 100, Länge 1900 mm.
Pfostenabstand 2,00 m.
Aufstellung in Boden, Homogenbereich HB 1 - FRS.
Erforderliche Erdarbeiten ausführen. Die die Pfosten
umgebene Fläche wiederherstellen, überschüssigen Boden
flächenhaft verteilen.
Menge: 20,000 m
Zuordnung: 129

**01.04.0014 SE herstellen*Profil B Pf-SigmaL.1900mm*Pf.Abstand 1,33 m HB 1*Erdarbeiten ausf.**
StL-Nr. 221129203921311
Schutzeinrichtung (SE) einschließlich erforderlicher
systembedingter Arbeiten herstellen. Abgerechnet
wird die Baulänge.
SE 'Doppelte Distanzschutzplanke'
Holm Profil B.
Pfosten Sigma 100, Länge 1900 mm.
Pfostenabstand 1,33 m.
Aufstellung in Boden, Homogenbereich HB 1 - FRS.
Erforderliche Erdarbeiten ausführen. Die die Pfosten
umgebene Fläche wiederherstellen, überschüssigen Boden
flächenhaft verteilen.
Menge: 12,000 m
Zuordnung: 129

*Hinweis*
gilt für Demontagepositionen 01.01.0014 und 0015
Umbau Distanzstückabstand auf 1,33m

**01.04.0015 SE herstellen*Profil B**
StL-Nr. 221129203920990
Schutzeinrichtung (SE) einschließlich erforderlicher
systembedingter Arbeiten herstellen. Abgerechnet
wird die Baulänge.
SE 'Doppelte Distanzschutzplanke '
Holm Profil B.
Pfostenabstand '4,0 m, Distanzstückabstand 1,33 m '
Aufstellung 'Steckpfosten Sigma 100 mit Hülse,  in
Asphalt und Beton'
Menge: 40,000 m
Zuordnung: 129

**01.04.0016 SE herstellen*Profil B Pf.Abstand 2m**
StL-Nr. 221129203920290
Schutzeinrichtung (SE) einschließlich erforderlicher
systembedingter Arbeiten herstellen. Abgerechnet
wird die Baulänge.
SE 'Doppelte Distanzschutzplanke '
Holm Profil B.
Pfostenabstand 2,00 m.
Aufstellung 'Steckpfosten Sigma 100 in Hülse; in
Asphalt und Beton'
Menge: 12,000 m
Zuordnung: 129

*Hinweis*
gilt für Demontagepositionen 01.01.0017 und 01.01.0018
Umbau Distanzstückabstand auf 1,33m

**01.04.0017 SE herstellen*Profil B**
StL-Nr. 221129203920990
Schutzeinrichtung (SE) einschließlich erforderlicher
systembedingter Arbeiten herstellen. Abgerechnet
wird die Baulänge.
SE 'Doppelte Distanzschutzplanke '
Holm Profil B.
Pfostenabstand '4,0 m, Distanzstückabstand 1,33 m '
Aufstellung 'Pfosten Sigma 100 mit Fußplatte, 300/300
mm auf Bauwerk, Abmaße 515/615 mm'
Menge: 16,000 m
Zuordnung: 129

**01.04.0018 SE herstellen*Profil B Pf-SigmaL.1900mm*Pf.Abstand 2m**
StL-Nr. 221129203921290
Schutzeinrichtung (SE) einschließlich erforderlicher
systembedingter Arbeiten herstellen. Abgerechnet
wird die Baulänge.
SE 'Doppelte Distanzschutzplanke'
Holm Profil B.
Pfosten Sigma 100, Länge 1900 mm.
Pfostenabstand 2,00 m.
Aufstellung 'Pfosten Sigma 100 mit Fußplatte, 300/300
mm auf Bauwerk, Abmaße 515/615 mm'
Menge: 8,000 m
Zuordnung: 129

**01.04.0019 SE herstellen*Profil B*Pf.Abstand 2m HB 1*Erdarbeiten ausf.**
StL-Nr. 221129203929211
Schutzeinrichtung (SE) einschließlich erforderlicher
systembedingter Arbeiten herstellen. Abgerechnet
wird die Baulänge.
SE 'Eco - Safe 2,0 '
Holm Profil B.
Pfosten 'C -100, Länge 1.700 mm '
Pfostenabstand 2,00 m.
Aufstellung in Boden, Homogenbereich HB 1 - FRS.
Erforderliche Erdarbeiten ausführen. Die die Pfosten
umgebene Fläche wiederherstellen, überschüssigen Boden
flächenhaft verteilen.
Menge: 24,000 m
Zuordnung: 129

**01.04.0020 SE herstellen*Profil B*Pf.Abstand 1,33 m HB 1*Erdarbeiten ausf.**
StL-Nr. 221129203929311
Schutzeinrichtung (SE) einschließlich erforderlicher
systembedingter Arbeiten herstellen. Abgerechnet
wird die Baulänge.
SE 'Eco - Safe 1,33'
Holm Profil B.
Pfosten 'C -100, Länge 1.700 mm'
Pfostenabstand 1,33 m.
Aufstellung in Boden, Homogenbereich HB 1 - FRS.
Erforderliche Erdarbeiten ausführen. Die die Pfosten
umgebene Fläche wiederherstellen, überschüssigen Boden
flächenhaft verteilen.
Menge: 12,000 m
Zuordnung: 129

**01.04.0021 SE herstellen Pf-SigmaL.1900mm*Pf.Abstand 2m HB 1*Erdarbeiten ausf.**
StL-Nr. 221129203991211
Schutzeinrichtung (SE) einschließlich erforderlicher
systembedingter Arbeiten herstellen. Abgerechnet
wird die Baulänge.
SE 'ESP Plus 2,0 '
Profil 'Holm B mit Verstärkungsholm'
Pfosten Sigma 100, Länge 1900 mm.
Pfostenabstand 2,00 m.
Aufstellung in Boden, Homogenbereich HB 1 - FRS.
Erforderliche Erdarbeiten ausführen. Die die Pfosten
umgebene Fläche wiederherstellen, überschüssigen Boden
flächenhaft verteilen.
Menge: 8,000 m
Zuordnung: 129

**01.04.0022 SE herstellen*Profil B*Pf.Abstand 2m HB 1*Erdarbeiten ausf.**
StL-Nr. 221129203929211
Schutzeinrichtung (SE) einschließlich erforderlicher
systembedingter Arbeiten herstellen. Abgerechnet
wird die Baulänge.
SE 'EASY- Rail 2,0 gerammt '
Holm Profil B.
Pfosten 'C -100, Länge 1.750 mm'
Pfostenabstand 2,00 m.
Aufstellung in Boden, Homogenbereich HB 1 - FRS.
Erforderliche Erdarbeiten ausführen. Die die Pfosten
umgebene Fläche wiederherstellen, überschüssigen Boden
flächenhaft verteilen.
Menge: 8,000 m
Zuordnung: 129

**01.04.0023 SE herstellen*Profil B*Pf.Abstand 1,33 m HB 1*Erdarbeiten ausf.**
StL-Nr. 221129203929311
Schutzeinrichtung (SE) einschließlich erforderlicher
systembedingter Arbeiten herstellen. Abgerechnet
wird die Baulänge.
SE 'EASY- Rail 1,33 gerammt '
Holm Profil B.
Pfosten 'C - 100, Länge 1.750 mm'
Pfostenabstand 1,33 m.
Aufstellung in Boden, Homogenbereich HB 1 - FRS.
Erforderliche Erdarbeiten ausführen. Die die Pfosten
umgebene Fläche wiederherstellen, überschüssigen Boden
flächenhaft verteilen.
Menge: 8,000 m
Zuordnung: 129

**01.04.0024 SE herstellen*Profil B*Pf.Abstand 1,33 m HB 1*Erdarbeiten ausf.**
StL-Nr. 221129203929311
Schutzeinrichtung (SE) einschließlich erforderlicher
systembedingter Arbeiten herstellen. Abgerechnet
wird die Baulänge.
SE 'Super- Rail  mit Deformationselement und
Kastenprofil, gerammt'
Holm Profil B.
Pfosten 'C - 125 gerammt, Länge 2400 mm '
Pfostenabstand 1,33 m.
Aufstellung in Boden, Homogenbereich HB 1 - FRS.
Erforderliche Erdarbeiten ausführen. Die die Pfosten
umgebene Fläche wiederherstellen, überschüssigen Boden
flächenhaft verteilen.
Menge: 20,000 m
Zuordnung: 129

**01.04.0025 SE herstellen*Profil B Pf.Abstand 1,33 m**
StL-Nr. 221129203920390
Schutzeinrichtung (SE) einschließlich erforderlicher
systembedingter Arbeiten herstellen. Abgerechnet
wird die Baulänge.
SE 'Super-Rail Bauwerk mit Deformationselement und
Kastenprofil'
Holm Profil B.
Pfostenabstand 1,33 m.
Aufstellung 'Pfosten C - 125 mit Fußplatte, Länge 1,04
m'
Menge: 12,000 m
Zuordnung: 129

**01.04.0026 SE herstellen*Profil B*Pf.Abstand 1,33 m HB 1*Erdarbeiten ausf.**
StL-Nr. 221129203929311
Schutzeinrichtung (SE) einschließlich erforderlicher
systembedingter Arbeiten herstellen. Abgerechnet
wird die Baulänge.
SE 'Super-Rail VZB mit Deformationselement und
Kastenprofil'
Holm Profil B.
Pfosten 'C - 125  gerammt, Länge 2.400 mm'
Pfostenabstand 1,33 m.
Aufstellung in Boden, Homogenbereich HB 1 - FRS.
Erforderliche Erdarbeiten ausführen. Die die Pfosten
umgebene Fläche wiederherstellen, überschüssigen Boden
flächenhaft verteilen.
Menge: 16,000 m
Zuordnung: 129

**01.04.0027 SE herstellen*Profil B*Pf.Abstand 2m HB 1*Erdarbeiten ausf.**
StL-Nr. 221129203929211
Schutzeinrichtung (SE) einschließlich erforderlicher
systembedingter Arbeiten herstellen. Abgerechnet
wird die Baulänge.
SE 'Super- Rail Eco mit Deformationsbügel und
Kastenprofil, gerammt'
Holm Profil B.
Pfosten 'C - 125 gerammt, Länge 1.900 mm '
Pfostenabstand 2,00 m.
Aufstellung in Boden, Homogenbereich HB 1 - FRS.
Erforderliche Erdarbeiten ausführen. Die die Pfosten
umgebene Fläche wiederherstellen, überschüssigen Boden
flächenhaft verteilen.
Menge: 28,000 m
Zuordnung: 129

**01.04.0028 SE herstellen*Profil B HB 1*Erdarbeiten ausf.**
StL-Nr. 221129203929911
Schutzeinrichtung (SE) einschließlich erforderlicher
systembedingter Arbeiten herstellen. Abgerechnet
wird die Baulänge.
SE 'Super-Rail eco HS  einschl. Deformationselement und
Kastenprofil'
Holm Profil B.
Pfosten 'C - 125  gerammt, Länge 1.750 bzw. 1.900 mm '
Pfostenabstand '0,50 m '
Aufstellung in Boden, Homogenbereich HB 1 - FRS.
Erforderliche Erdarbeiten ausführen. Die die Pfosten
umgebene Fläche wiederherstellen, überschüssigen Boden
flächenhaft verteilen.
Menge: 12,000 m
Zuordnung: 129

**01.04.0029 SE herstellen*Profil B Pf.Abstand 1,33 m**
StL-Nr. 221129203920390
Schutzeinrichtung (SE) einschließlich erforderlicher
systembedingter Arbeiten herstellen. Abgerechnet
wird die Baulänge.
SE 'Super-Rail Eco Bauwerk mit Deformationsbügel und
Kastenprofi '
Holm Profil B.
Pfostenabstand 1,33 m.
Aufstellung 'Pfosten C -125  mit Fußplatte,Länge 0,79
m'
Menge: 12,000 m
Zuordnung: 129

**01.04.0030 SE herstellen*Profil B*Pf.Abstand 2m**
StL-Nr. 221129203929290
Schutzeinrichtung (SE) einschließlich erforderlicher
systembedingter Arbeiten herstellen. Abgerechnet
wird die Baulänge.
SE 'Super-Rail Eco MÜF einschließlich
Deformationsbügel und Kastenprofil '
Holm Profil B.
Pfosten 'C- 125; Länge 1.900 mm '
Pfostenabstand 2,00 m.
Aufstellung 'in Asphaltfläche, Pfostenaussparrung
Doppelbohrung 170x260 mm'
Menge: 12,000 m
Zuordnung: 129

**01.04.0031 SE herstellen*Profil B*Pf.Abstand 1,33 m HB 1*Erdarbeiten ausf.**
StL-Nr. 221129203929311
Schutzeinrichtung (SE) einschließlich erforderlicher
systembedingter Arbeiten herstellen. Abgerechnet
wird die Baulänge.
SE 'Super- Rail Pro mit Deformationselement und
Kastenprofil, gerammt'
Holm Profil B.
Pfosten 'C - 125/100 gerammt, Länge 2400 mm '
Pfostenabstand 1,33 m.
Aufstellung in Boden, Homogenbereich HB 1 - FRS.
Erforderliche Erdarbeiten ausführen. Die die Pfosten
umgebene Fläche wiederherstellen, überschüssigen Boden
flächenhaft verteilen.
Menge: 8,000 m
Zuordnung: 129

**01.04.0032 SE herstellen*Profil B Pf.Abstand 1,33 m**
StL-Nr. 221129203920390
Schutzeinrichtung (SE) einschließlich erforderlicher
systembedingter Arbeiten herstellen. Abgerechnet
wird die Baulänge.
SE 'Super-Rail Pro Bauwerk mit Deformationselement und
Kastenprofil'
Holm Profil B.
Pfostenabstand 1,33 m.
Aufstellung 'Pfosten C - 100/60/5 mit Fußplatte, Länge
0,60m '
Menge: 8,000 m
Zuordnung: 129

**01.04.0033 SE herstellen*Profil B*Pf.Abstand 2m HB 1*Erdarbeiten ausf.**
StL-Nr. 221129203929211
Schutzeinrichtung (SE) einschließlich erforderlicher
systembedingter Arbeiten herstellen. Abgerechnet
wird die Baulänge.
SE 'Mega-Rail s mit Abstandhalter und Kastenprofil'
Holm Profil B.
Pfosten 'C- 125gerammt, Länge 1.800 mm'
Pfostenabstand 2,00 m.
Aufstellung in Boden, Homogenbereich HB 1 - FRS.
Erforderliche Erdarbeiten ausführen. Die die Pfosten
umgebene Fläche wiederherstellen, überschüssigen Boden
flächenhaft verteilen.
Menge: 80,000 m
Zuordnung: 129

**01.04.0034 SE herstellen*Profil B*Pf.Abstand 2m HB 1*Erdarbeiten ausf.**
StL-Nr. 221129203929211
Schutzeinrichtung (SE) einschließlich erforderlicher
systembedingter Arbeiten herstellen. Abgerechnet
wird die Baulänge.
SE 'Mega-Rail sl'
Holm Profil B.
Pfosten 'C- 125gerammt, Länge 1.600 mm'
Pfostenabstand 2,00 m.
Aufstellung in Boden, Homogenbereich HB 1 - FRS.
Erforderliche Erdarbeiten ausführen. Die die Pfosten
umgebene Fläche wiederherstellen, überschüssigen Boden
flächenhaft verteilen.
Menge: 8,000 m
Zuordnung: 129

**01.04.0035 SE herstellen*Profil B HB 1*Erdarbeiten ausf.**
StL-Nr. 221129203929911
Schutzeinrichtung (SE) einschließlich erforderlicher
systembedingter Arbeiten herstellen. Abgerechnet
wird die Baulänge.
SE 'Mega - Rail sk mit Abstandhalter und Kastenprofil'
Holm Profil B.
Pfosten 'C - 125  gerammt, Länge 1.900 mm'
Pfostenabstand '1,00 m'
Aufstellung in Boden, Homogenbereich HB 1 - FRS.
Erforderliche Erdarbeiten ausführen. Die die Pfosten
umgebene Fläche wiederherstellen, überschüssigen Boden
flächenhaft verteilen.
Menge: 8,000 m
Zuordnung: 129

**01.04.0036 SE herstellen**
StL-Nr. 221129203900090
Schutzeinrichtung (SE) einschließlich erforderlicher
systembedingter Arbeiten herstellen. Abgerechnet
wird die Baulänge.
SE 'Konstruktion ohne Anschlußbügel, Abstand 1,33 m,
Befestigung an Beton oder Mauerwerk,
mit Klebeanker M 16, feuerverzinkt mittels Kernbohrung
DU 18 herstellen
Bohrgut von der Baustelle entfernen und einer
Verwertung nach Wahl des AN zuführen '
Aufstellung 'mit Pfosten entfällt '
Menge: 12,000 m
Zuordnung: 129

#### 01.05 Montage von AEK, ÜK

**01.05.0001 AEK herstellen ESP*Profil B*Regelabs. 12 m HB 1*Erdarb. ausf.**
StL-Nr. 221129217121011
Anfangs-/Endkonstruktion (AEK) einschließlich erforderlicher systembedingter Arbeiten herstellen.
Konstruktion = Einfache Schutzplanke.
Holm Profil B.
AEK = Regelabsenkung 12,00 m.
Aufstellung in Boden, Homogenbereich HB 1 - FRS.
Erforderliche Erdarbeiten ausführen. Die umgebende
Fläche wiederherstellen, überschüssigen Boden
flächenhaft verteilen.
Menge: 3,000 St
Zuordnung: 129

**01.05.0002 AEK herstellen ESP*Profil B HB 1*Erdarb. ausf.**
StL-Nr. 221129217129011
Anfangs-/Endkonstruktion (AEK) einschließlich erforderlicher systembedingter Arbeiten herstellen.
Konstruktion = Einfache Schutzplanke.
Holm Profil B.
AEK 'Kurzabsenkung 4,37m mit Zusatzpfosten'
Aufstellung in Boden, Homogenbereich HB 1 - FRS.
Erforderliche Erdarbeiten ausführen. Die umgebende
Fläche wiederherstellen, überschüssigen Boden
flächenhaft verteilen.
Menge: 2,000 St
Zuordnung: 129

**01.05.0003 AEK herstellen EDSP*Profil B*Regelabs. 12 m HB 1*Erdarb. ausf.**
StL-Nr. 221129217221011
Anfangs-/Endkonstruktion (AEK) einschließlich erforderlicher systembedingter Arbeiten herstellen.
Konstruktion = Einfache Distanzschutzplanke.
Holm Profil B.
AEK = Regelabsenkung 12,00 m.
Aufstellung in Boden, Homogenbereich HB 1 - FRS.
Erforderliche Erdarbeiten ausführen. Die umgebende
Fläche wiederherstellen, überschüssigen Boden
flächenhaft verteilen.
Menge: 6,000 St
Zuordnung: 129

**01.05.0004 AEK herstellen*Profil B Regelabs. 12 m*HB 1 Erdarb. ausf.**
StL-Nr. 221129217921011
Anfangs-/Endkonstruktion (AEK) einschließlich erforderlicher systembedingter Arbeiten herstellen.
Konstruktion 'ESP -Plus/2,0 '
Holm Profil B.
AEK = Regelabsenkung 12,00 m.
Aufstellung in Boden, Homogenbereich HB 1 - FRS.
Erforderliche Erdarbeiten ausführen. Die umgebende
Fläche wiederherstellen, überschüssigen Boden
flächenhaft verteilen.
Menge: 1,000 St
Zuordnung: 129

**01.05.0005 AEK herstellen*Profil B*HB 1 Erdarb. ausf.**
StL-Nr. 221129217929011
Anfangs-/Endkonstruktion (AEK) einschließlich erforderlicher systembedingter Arbeiten herstellen.
Konstruktion 'Easy- Rail'
Holm Profil B.
AEK 'Regelabsenkung 16m '
Aufstellung in Boden, Homogenbereich HB 1 - FRS.
Erforderliche Erdarbeiten ausführen. Die umgebende
Fläche wiederherstellen, überschüssigen Boden
flächenhaft verteilen.
Menge: 1,000 St
Zuordnung: 129

**01.05.0006 AEK herstellen*Profil B Regelabs. 12 m*HB 1 Erdarb. ausf.**
StL-Nr. 221129217921011
Anfangs-/Endkonstruktion (AEK) einschließlich erforderlicher systembedingter Arbeiten herstellen.
Konstruktion 'Eco -Safe'
Holm Profil B.
AEK = Regelabsenkung 12,00 m.
Aufstellung in Boden, Homogenbereich HB 1 - FRS.
Erforderliche Erdarbeiten ausführen. Die umgebende
Fläche wiederherstellen, überschüssigen Boden
flächenhaft verteilen.
Menge: 2,000 St
Zuordnung: 129

**01.05.0007 AEK herstellen*Profil B*HB 1 Erdarb. ausf.**
StL-Nr. 221129217929011
Anfangs-/Endkonstruktion (AEK) einschließlich erforderlicher systembedingter Arbeiten herstellen.
Konstruktion 'Eco -Safe'
Holm Profil B.
AEK 'Kurzabsenkung 4,37 m mit Zusatzpfosten'
Aufstellung in Boden, Homogenbereich HB 1 - FRS.
Erforderliche Erdarbeiten ausführen. Die umgebende
Fläche wiederherstellen, überschüssigen Boden
flächenhaft verteilen.
Menge: 1,000 St
Zuordnung: 129

**01.05.0008 ÜK/ÜE herstellen*Profil B HB 1*Erdarb. ausf.**
StL-Nr. 221129227920101
Übergangskonstruktion (ÜK) oder Übergangselement (ÜE)
einschließlich erforderlicher systembedingter Arbeiten
herstellen.
ÜK/ÜE 'Super- Rail auf EDSP ( Flextra SR-EDSP
gemäß RAL 620 Zeichnung Nr. S3.1-320, Pfosten Profil C
-125, Pfostenabstand 1,33m, Länge des Übergangs 12m'
Holm Profil B.
Aufstellung in Boden, Homogenbereich HB 1 - FRS.
Erforderliche Erdarbeiten ausführen. Die umgebene
Fläche wieder herstellen, überschüssigen Boden
flächenhaft verteilen.
Menge: 1,000 St
Zuordnung: 129

**01.05.0009 ÜK/ÜE herstellen*Profil B HB 1*Erdarb. ausf.**
StL-Nr. 221129227920101
Übergangskonstruktion (ÜK) oder Übergangselement (ÜE)
einschließlich erforderlicher systembedingter Arbeiten
herstellen.
ÜK/ÜE 'Super-Rail VZB auf EDSP, Länge des Überganges
12m'
Holm Profil B.
Aufstellung in Boden, Homogenbereich HB 1 - FRS.
Erforderliche Erdarbeiten ausführen. Die umgebene
Fläche wieder herstellen, überschüssigen Boden
flächenhaft verteilen.
Menge: 1,000 St
Zuordnung: 129

**01.05.0010 ÜK/ÜE herstellen*Profil B HB 1*Erdarb. ausf.**
StL-Nr. 221129227920101
Übergangskonstruktion (ÜK) oder Übergangselement (ÜE)
einschließlich erforderlicher systembedingter Arbeiten
herstellen.
ÜK/ÜE 'Super- Rail Eco auf EDSP gemäß RAL- RG 620
Zeichnung Nr. S 3.1 - 320, Pfosten Profil C-125,
Pfostenabstand 1,33m, Länge des Übergangs 12m'
Holm Profil B.
Aufstellung in Boden, Homogenbereich HB 1 - FRS.
Erforderliche Erdarbeiten ausführen. Die umgebene
Fläche wieder herstellen, überschüssigen Boden
flächenhaft verteilen.
Menge: 1,000 St
Zuordnung: 129

**01.05.0011 ÜK/ÜE herstellen*Profil B HB 1*Erdarb. ausf.**
StL-Nr. 221129227920101
Übergangskonstruktion (ÜK) oder Übergangselement (ÜE)
einschließlich erforderlicher systembedingter Arbeiten
herstellen.
ÜK/ÜE 'Super- Rail eco auf Super- Rail eco BW'
Holm Profil B.
Aufstellung in Boden, Homogenbereich HB 1 - FRS.
Erforderliche Erdarbeiten ausführen. Die umgebene
Fläche wieder herstellen, überschüssigen Boden
flächenhaft verteilen.
Menge: 1,000 St
Zuordnung: 129

**01.05.0012 ÜK/ÜE herstellen*Profil B HB 1*Erdarb. ausf.**
StL-Nr. 221129227920101
Übergangskonstruktion (ÜK) oder Übergangselement (ÜE)
einschließlich erforderlicher systembedingter Arbeiten
herstellen.
ÜK/ÜE 'Eco - Safe 2,0 auf ESP 2,0'
Holm Profil B.
Aufstellung in Boden, Homogenbereich HB 1 - FRS.
Erforderliche Erdarbeiten ausführen. Die umgebene
Fläche wieder herstellen, überschüssigen Boden
flächenhaft verteilen.
Menge: 1,000 St
Zuordnung: 129

**01.05.0013 ÜK/ÜE herstellen*Profil B HB 1*Erdarb. ausf.**
StL-Nr. 221129227920101
Übergangskonstruktion (ÜK) oder Übergangselement (ÜE)
einschließlich erforderlicher systembedingter Arbeiten
herstellen.
ÜK/ÜE 'Eco - Safe 2,0 auf EDSP 1,33m, Länge des
Überganges 4m'
Holm Profil B.
Aufstellung in Boden, Homogenbereich HB 1 - FRS.
Erforderliche Erdarbeiten ausführen. Die umgebene
Fläche wieder herstellen, überschüssigen Boden
flächenhaft verteilen.
Menge: 1,000 St
Zuordnung: 129

**01.05.0014 ÜK/ÜE herstellen*Profil B HB 1*Erdarb. ausf.**
StL-Nr. 221129227920101
Übergangskonstruktion (ÜK) oder Übergangselement (ÜE)
einschließlich erforderlicher systembedingter Arbeiten
herstellen.
ÜK/ÜE 'Mega- Rail s auf EDSP, Länge des Überganges 8m'
Holm Profil B.
Aufstellung in Boden, Homogenbereich HB 1 - FRS.
Erforderliche Erdarbeiten ausführen. Die umgebene
Fläche wieder herstellen, überschüssigen Boden
flächenhaft verteilen.
Menge: 1,000 St
Zuordnung: 129

**01.05.0015 ÜK/ÜE herstellen*Profil B HB 1*Erdarb. ausf.**
StL-Nr. 221129227920101
Übergangskonstruktion (ÜK) oder Übergangselement (ÜE)
einschließlich erforderlicher systembedingter Arbeiten
herstellen.
ÜK/ÜE 'ESP an einseitige Betongleitwand
gemäß RAL - RG 620 Zeichnung Nr. 3.1.-110,  Länge des
Überganges 24 m'
Holm Profil B.
Aufstellung in Boden, Homogenbereich HB 1 - FRS.
Erforderliche Erdarbeiten ausführen. Die umgebene
Fläche wieder herstellen, überschüssigen Boden
flächenhaft verteilen.
Menge: 1,000 St
Zuordnung: 129

**01.05.0016 ÜK/ÜE herstellen*Profil B HB 1*Erdarb. ausf.**
StL-Nr. 221129227920101
Übergangskonstruktion (ÜK) oder Übergangselement (ÜE)
einschließlich erforderlicher systembedingter Arbeiten
herstellen.
ÜK/ÜE 'EDSP an einseitige Betongleitwand
gemäß RAL - RG 620 Zeichnung Nr. 3.1.-120,  Länge des
Überganges 24 m'
Holm Profil B.
Aufstellung in Boden, Homogenbereich HB 1 - FRS.
Erforderliche Erdarbeiten ausführen. Die umgebene
Fläche wieder herstellen, überschüssigen Boden
flächenhaft verteilen.
Menge: 1,000 St
Zuordnung: 129

#### 01.06 Montage von ergänzenden SE, Zusatzeinrichtungen

**01.06.0001 Ergänzende Schutzeinrichtung herstellen**
Ergänzende Schutzeinrichtung herstellen
Ergänzende Schutzeinrichtung für Fußgänger/ Radfahrer
an Schutzplanken herstellen, einschl. erforderlicher
Dilatationsstoß
Rohrgeländer auf einfachen oder Distanzschutzplanken
Stützenabstand Geländer 1,33 bis 4,00 m
Menge: 4,000 m

**01.06.0002 Ergänzende Schutzeinrichtung herstellen**
Ergänzende Schutzeinrichtung herstellen
Ergänzende Schutzeinrichtung für Fußgänger/ Radfahrer
an Schutzplanken herstellen einschließlich des
erforderlichen Dilatationsstoßes
Konstruktion = Fußgängergleitschutz an einfacher
Distanzschutzplanke
Menge: 8,000 m

**01.06.0003 Ergänzende Schutzeinrichtung herstellen**
Ergänzende Schutzeinrichtung herstellen
Unterfahrschutz für Zweiradfahrer gem. Typ Euskirchen
oder gleichwertig mit sämtlichen Befetigungsmaterialien
liefern und anbringen
Holm aus Stahl, 370x2,5 mm, Aufhängung mit Flacheisen
130x5 mm, Länge 700 mm, Abstand zw. Holm und
Unterfahrschutz max. 50 mm, Stoß mit ca. 300 mm
Überlappung in Feldmitte ausführen
Menge: 40,000 m

**01.06.0004 Blendschutzsystem herstellen Blendsch.a.PE-HD Lamellenh.1200mm**
StL-Nr. 2211292611930
Blendschutzsystem herstellen.
Blendschutzsystem aus Tragrohr und Lamellen herstellen.
Tragrohr 45/45/2 mm, Länge 4000 mm mit verschiebbarer
Lamellenhalterung. Lamellen aus Niederdruckpolyäthylen
(PE-HD). Lamellenbreite 222 mm, Lamellenabstand 0,67 m
Farbe RAL 6011. Alle Metallteile feuerverzinkt. Lastannahme für Windgeschwindigkeit 140 km/h.
Blendschutzsystem auf 'DDSP/EDSP bzw. BSW aufbringen'
Lamellenhöhe = 1200 mm.
Menge: 20,000 St
Zuordnung: 129

**01.06.0005 Blendschutzsystem herstellen Blendsch.a.PE-HD**
StL-Nr. 2211292611990
Blendschutzsystem herstellen.
Blendschutzsystem aus Tragrohr und Lamellen herstellen.
Tragrohr 45/45/2 mm, Länge 4000 mm mit verschiebbarer
Lamellenhalterung. Lamellen aus Niederdruckpolyäthylen
(PE-HD). Lamellenbreite 222 mm, Lamellenabstand 0,67 m
Farbe RAL 6011. Alle Metallteile feuerverzinkt. Lastannahme für Windgeschwindigkeit 140 km/h.
Blendschutzsystem auf 'EDSP, DDSP bzw. BSW anbringen'
Lamellenhöhe '1.200 mm ; Blendschutzzaun des AG - aus
Position 01.03.0005'
Menge: 20,000 St
Zuordnung: 129

**01.06.0006 Zusatzeinrichtung herstellen**
Zusatzeinrichtung des Fahrzeug-Rückhaltesystems
herstellen
Zusatzeinrichtung 'Grasstopp- Platte, mit Ausschnitt
entsprechend Einsatzprofil
Grasstoppp -Platte aus Kunststoff -Recycling bzw.
Polyethylen ( PE )
Form  rund, tellerförmig, mit Wölbung nach oben,
Durchmesser 500 mm und Versteifungsrippen
Montage- und Demontageschlitz vollständig formschlüssig
durch Verbindungselement geschlossen; Material des AG
aus Position 01.03.0006'
Menge: 20,000 St

**01.06.0007 Zusatzeinrichtung herstellen**
Zusatzeinrichtung des Fahrzeug-Rückhaltesystems
herstellen
Zusatzeinrichtung 'Grasstopp- Platte, mit Ausschnitt
entsprechend Einsatzprofil
Grasstoppp -Platte aus Kunststoff -Recycling bzw.
Polyethylen ( PE )
Form  rund, tellerförmig, mit Wölbung nach oben,
Durchmesser 500 mm und Versteifungsrippen
Montage- und Demontageschlitz vollständig formschlüssig
durch Verbindungselement geschlossen'
Menge: 20,000 St

**01.06.0008 Zusatzeinrichtung herstellen**
Zusatzeinrichtung des Fahrzeug-Rückhaltesystems
herstellen,
Zusatzeinrichtung ' Aufsatzleitpfosten ( Neumaterial )
mit zugelassenen, planeben versenkten oder in
vorgezogener Einschubhalterung eingelassenen
Reflektoren aufstellen
Pfosten aus Polyaethylen oder gleichwertigem
Kunststoff,
Laenge = 0,55 m, Wanddicke = 2 mm mit
Profilaussteifung,
Mehrkammerreflektoren mit weissen Reflektoren auf
beiden Sichtflaechen.
Pfosten mit Hinweiszeichen fuer Notrufsaeulen rechts
bzw. linksweisend.
Pfosten auf Schutzplankenpfosten mit Halterung aus
feuerverzinktem Stahl anbringen'.
Menge: 16,000 St

**01.06.0009 Zusatzeinrichtung des AG herstellen**
Zusatzeinrichtung des Fahrzeug-Rückhaltesystems
herstellen
Zusatzeinrichtung 'Aufsatzleitpfosten mit zugelassenen,
planeben versenkten oder in vorgezogener
Einschubhalterung eingelassenen Reflektoren aufstellen,
Pfosten aus Polyaethylen oder gleichwertigem
Kunststoff,
Laenge = 0,55 m, Wanddicke = 2 mm mit
Profilaussteifung,
Mehrkammerreflektoren mit weissen Reflektoren auf
beiden Sichtflaechen.
Pfosten mit Hinweiszeichen fuer Notrufsaeulen rechts
bzw. linksweisend.
Pfosten auf Schutzplankenpfosten mit Halterung aus
feuerverzinktem Stahl anbringen
Material des AG'
Menge: 10,000 St

**01.06.0010 Zusatzeinrichtung herstellen**
Zusatzeinrichtung des Fahrzeug-Rückhaltesystems
herstellen
Zusatzeinrichtung 'SPL- Pfostenummantelung  für ES,
EDP, DDSP und DSP entspr. TL - SPU  93  lieferen und
montieren ( Neumaterial ), Halbschalenprotektoren'
Menge: 5,000 St

*Hinweis*
alle folgenden Positionen gelten für Schäden, bei denen
nur eine Teilreparatur ( Erneuerung einzelner Teile )
notwendig wird, bei den  Positionen 01.07.0001 bis
01.07.0006 sind die Erneuerung mehrerer Teile in
einer Position berücksichtigt !

#### 01.07 SP- Teile abbauen und herstellen

**01.07.0001 FRS abbauen und herstellen*gerade Verwertung AN**
StL-Nr. 22112930390101090
Fahrzeug-Rückhaltesystem (FRS) einschließlich der Pfosten und sämtlicher Einzelteile abbauen und herstellen.
Abgerechnet wird die Baulänge.
Konstruktion 'Super- Rail, Super - Rail  BW
 Konstruktionsteile Deformationsrohr, Stützbügel
einschließlich SP -Holm Profil B,  inkl. Kleinmaterial'
Konstruktion gerade.
Ausgebaute Teile nach Wahl des AN verwerten.
Aufstellung 'in Boden bzw. auf BW '
Menge: 12,000 m
Zuordnung: 129

**01.07.0002 FRS abbauen und herstellen*gerade Verwertung AN**
StL-Nr. 22112930390101090
Fahrzeug-Rückhaltesystem (FRS) einschließlich der Pfosten und sämtlicher Einzelteile abbauen und herstellen.
Abgerechnet wird die Baulänge.
Konstruktion 'Super- Rail Eco bzw. Super- Rail Eco
Bauwerk
Konstruktionsteile Deformationsbügel, Stützbügel
einschließlich SP -Holm Profil B,  inkl. Kleinmaterial'
Konstruktion gerade.
Ausgebaute Teile nach Wahl des AN verwerten.
Aufstellung 'in Boden bzw. auf Bauwerk'
Menge: 20,000 m
Zuordnung: 129

**01.07.0003 FRS abbauen und herstellen*gerade Verwertung AN*HB 1 Erdarb. ausf.**
StL-Nr. 22112930390101011
Fahrzeug-Rückhaltesystem (FRS) einschließlich der Pfosten und sämtlicher Einzelteile abbauen und herstellen.
Abgerechnet wird die Baulänge.
Konstruktion ' Super - Rail eco HS
Konstruktionsteile Deformationsbügel, Stützbügel
einschließlich SP -Holm Profil B,  inkl. Kleinmaterial'
Konstruktion gerade.
Ausgebaute Teile nach Wahl des AN verwerten.
Aufstellung in Boden, Homogenbereich HB 1 - FRS.
Erforderliche Erdarbeiten ausführen. Die umgebende
Fläche wieder herstellen, überschüssigen Boden
flächenhaft verteilen.
Menge: 12,000 m
Zuordnung: 129

**01.07.0004 FRS abbauen und herstellen*gerade Verwertung AN*HB 1 Erdarb. ausf.**
StL-Nr. 22112930390101011
Fahrzeug-Rückhaltesystem (FRS) einschließlich der Pfosten und sämtlicher Einzelteile abbauen und herstellen.
Abgerechnet wird die Baulänge.
Konstruktion 'Mega-Rail s
Konstruktionsteile  Abstandhalter, Stützbügel
einschließlich SP -Holm Profil B,  inkl. Kleinmaterial'
Konstruktion gerade.
Ausgebaute Teile nach Wahl des AN verwerten.
Aufstellung in Boden, Homogenbereich HB 1 - FRS.
Erforderliche Erdarbeiten ausführen. Die umgebende
Fläche wieder herstellen, überschüssigen Boden
flächenhaft verteilen.
Menge: 12,000 m
Zuordnung: 129

**01.07.0005 FRS abbauen und herstellen*gerade Verwertung AN**
StL-Nr. 22112930390101090
Fahrzeug-Rückhaltesystem (FRS) einschließlich der Pfosten und sämtlicher Einzelteile abbauen und herstellen.
Abgerechnet wird die Baulänge.
Konstruktion 'Super- Rail VZB
 Konstruktionsteile Deformationsrohr, Stützbügel
einschließlich SP -Holm Profil B,  inkl. Kleinmaterial'
Konstruktion gerade.
Ausgebaute Teile nach Wahl des AN verwerten.
Aufstellung 'in Boden bzw. auf BW '
Menge: 12,000 m
Zuordnung: 129

**01.07.0006 FRS abbauen und herstellen*gerade Verwertung AN**
StL-Nr. 22112930390101090
Fahrzeug-Rückhaltesystem (FRS) einschließlich der Pfosten und sämtlicher Einzelteile abbauen und herstellen.
Abgerechnet wird die Baulänge.
Konstruktion 'Super- Rail Pro, Super - Rail Pro BW
 Konstruktionsteile Deformationsrohr, Stützbügel
einschließlich SP -Holm Profil B,  inkl. Kleinmaterial'
Konstruktion gerade.
Ausgebaute Teile nach Wahl des AN verwerten.
Aufstellung 'in Boden bzw. auf BW '
Menge: 12,000 m
Zuordnung: 129

**01.07.0007 Teil des FRS abbauen und herstellen Verwertung AN**
StL-Nr. 2211293079910
Teil des Fahrzeug-Rückhaltesystem (FRS) abbauen und
herstellen. Abgerechnet wird die Baulänge.
Teil 'SP- Holm, Profil B  gerade '
Konstruktion 'OZ 01.04 und 01.05'
Ausgebaute Teile nach Wahl des AN verwerten.
Menge: 20,000 m
Zuordnung: 129

**01.07.0008 Teil des FRS abbauen und herstellen Verwertung AN**
StL-Nr. 2211293079910
Teil des Fahrzeug-Rückhaltesystem (FRS) abbauen und
herstellen. Abgerechnet wird die Baulänge.
Teil 'SP- Holm, Profil B, R = 2,50 < 5,00 m. konvex
oder konkav'
Konstruktion 'OZ 01.04 und 01.05'
Ausgebaute Teile nach Wahl des AN verwerten.
Menge: 12,000 m
Zuordnung: 129

**01.07.0009 Teil des FRS abbauen und herstellen Verwertung AN**
StL-Nr. 2211293079910
Teil des Fahrzeug-Rückhaltesystem (FRS) abbauen und
herstellen. Abgerechnet wird die Baulänge.
Teil 'SP- Holm, Profil B, R = 5,00 m < 10,00 m. konvex
oder konkav  '
Konstruktion 'OZ 01.04 und 01.05'
Ausgebaute Teile nach Wahl des AN verwerten.
Menge: 12,000 m
Zuordnung: 129

**01.07.0010 Teil des FRS abbauen und herstellen Verwertung AN**
StL-Nr. 2211293079910
Teil des Fahrzeug-Rückhaltesystem (FRS) abbauen und
herstellen. Abgerechnet wird die Baulänge.
Teil 'SP- Holm, Profil B, R = 10,00 m < 15,00 m. konvex
oder konkav'
Konstruktion 'OZ 01.04 und 01.05'
Ausgebaute Teile nach Wahl des AN verwerten.
Menge: 12,000 m
Zuordnung: 129

**01.07.0011 Teil des FRS abbauen und herstellen Verwertung AN**
StL-Nr. 2211293079910
Teil des Fahrzeug-Rückhaltesystem (FRS) abbauen und
herstellen. Abgerechnet wird die Baulänge.
Teil 'SP- Holm, Profil B, R = 15,00 m < 25,00 m. konvex
oder konkav'
Konstruktion 'OZ 01.04 und 01.05'
Ausgebaute Teile nach Wahl des AN verwerten.
Menge: 12,000 m
Zuordnung: 129

**01.07.0012 Teil des FRS abbauen und herstellen Verwertung AN**
StL-Nr. 2211293079910
Teil des Fahrzeug-Rückhaltesystem (FRS) abbauen und
herstellen. Abgerechnet wird die Baulänge.
Teil 'SP- Holm, Profil B, R = 20,00 m < 30,00 m. konvex
oder konkav'
Konstruktion 'OZ 01.04 und 01.05'
Ausgebaute Teile nach Wahl des AN verwerten.
Menge: 12,000 m
Zuordnung: 129

**01.07.0013 Teil des FRS abbauen u. herstellen**
Konstruktionsteil des Fahrzeug-Rückhaltesystems (FRS)
abbauen und herstellen.
Teil'Hülse für Steckpfosten'
Ausgebaute Teile der Verwertung nach Wahl des AN zuführen.
Menge: 3,000 St

**01.07.0014 Teil des FRS abbauen u. herstellen**
Konstruktionsteil des Fahrzeug-Rückhaltesystems (FRS)
abbauen und herstellen.
Teil ' Zweiteiliger Steckpfosten Sigma 100, Länge 1130
oder 1230 mm mit Zusatzschraube M16x60 4.6.'
Ausgebaute Teile der Verwertung nach Wahl des AN zuführen.
Menge: 3,000 St

**01.07.0015 Teil des FRS abbauen u. herstellen**
Konstruktionsteil des Fahrzeug-Rückhaltesystems (FRS)
abbauen und herstellen.
Teil 'Pfosten Sigma 100, 1.900 mm lang'
Ausgebaute Teile der Verwertung nach Wahl des AN zuführen.
Menge: 3,000 St

**01.07.0016 Teil des FRS abbauen u. herstellen**
Konstruktionsteil des Fahrzeug-Rückhaltesystems (FRS)
abbauen und herstellen.
Teil 'Pfosten Sigma 100, 2.500 mm lang'
Ausgebaute Teile der Verwertung nach Wahl des AN zuführen.
Menge: 3,000 St

**01.07.0017 Teil des FRS abbauen u. herstellen**
Konstruktionsteil des Fahrzeug-Rückhaltesystems (FRS)
abbauen und herstellen.
Teil 'Pfosten C 125, Länge 2.400 mm'
Ausgebaute Teile der Verwertung nach Wahl des AN zuführen.
Menge: 2,000 St

**01.07.0018 Teil des FRS abbauen u. herstellen**
Konstruktionsteil des Fahrzeug-Rückhaltesystems (FRS)
abbauen und herstellen.
Teil 'Pfosten C 125, Länge 1.900 mm '
Ausgebaute Teile der Verwertung nach Wahl des AN zuführen.
Menge: 2,000 St

**01.07.0019 Teil des FRS abbauen u. herstellen**
Konstruktionsteil des Fahrzeug-Rückhaltesystems (FRS)
abbauen und herstellen.
Teil 'Pfosten C 125, Länge 1.800 mm '
Ausgebaute Teile der Verwertung nach Wahl des AN zuführen.
Menge: 2,000 St

**01.07.0020 Teil des FRS abbauen u. herstellen**
Konstruktionsteil des Fahrzeug-Rückhaltesystems (FRS)
abbauen und herstellen.
Teil 'Pfosten C 125, Länge 1.600 mm '
Ausgebaute Teile der Verwertung nach Wahl des AN zuführen.
Menge: 2,000 St

**01.07.0021 Teil des FRS abbauen u. herstellen**
Konstruktionsteil des Fahrzeug-Rückhaltesystems (FRS)
abbauen und herstellen.
Teil 'Pfosten C 125 mit Fußplatte, Länge 0,79m'
Ausgebaute Teile der Verwertung nach Wahl des AN zuführen.
Menge: 2,000 St

**01.07.0022 Teil des FRS abbauen u. herstellen**
Konstruktionsteil des Fahrzeug-Rückhaltesystems (FRS)
abbauen und herstellen.
Teil 'Pfosten Sigma 100 515 bzw. 615 mm lang mit
Fußplatte 300*300 mm'
Ausgebaute Teile der Verwertung nach Wahl des AN zuführen.
Menge: 3,000 St

**01.07.0023 Teil des FRS abbauen u. herstellen**
Konstruktionsteil des Fahrzeug-Rückhaltesystems (FRS)
abbauen und herstellen.
Teil 'Pfosten C 100, Länge 1.750 mm'
Ausgebaute Teile der Verwertung nach Wahl des AN zuführen.
Menge: 2,000 St

**01.07.0024 Teil des FRS abbauen u. herstellen**
Konstruktionsteil des Fahrzeug-Rückhaltesystems (FRS)
abbauen und herstellen.
Teil 'Pfosten C 100, Länge 1.700 mm'
Ausgebaute Teile der Verwertung nach Wahl des AN zuführen.
Menge: 2,000 St

**01.07.0025 Pfosten des FRS herstellen*HB 1**
StL-Nr. 22112924491
Zusätzlichen Pfosten des Fahrzeug-Rückhaltesystems
(FRS)einschl. Konstruktions- und Befestigungsteile einschließlich erforderlicher systembedingter Arbeiten
herstellen.
Konstruktion 'Pfosten Sigma 100; 1.900 mm lang '
Pfosten in Boden, Homogenbereich HB 1 - FRS.
Menge: 3,000 St
Zuordnung: 129

**01.07.0026 Pfosten des FRS herstellen*HB 1**
StL-Nr. 22112924491
Zusätzlichen Pfosten des Fahrzeug-Rückhaltesystems
(FRS)einschl. Konstruktions- und Befestigungsteile einschließlich erforderlicher systembedingter Arbeiten
herstellen.
Konstruktion 'Pfosten Sigma 100; 2.500 mm lang '
Pfosten in Boden, Homogenbereich HB 1 - FRS.
Menge: 3,000 St
Zuordnung: 129

**01.07.0027 Pfosten des FRS herstellen*HB 1**
StL-Nr. 22112924491
Zusätzlichen Pfosten des Fahrzeug-Rückhaltesystems
(FRS)einschl. Konstruktions- und Befestigungsteile einschließlich erforderlicher systembedingter Arbeiten
herstellen.
Konstruktion 'Pfosten C 125; 1.900 mm lang'
Pfosten in Boden, Homogenbereich HB 1 - FRS.
Menge: 3,000 St
Zuordnung: 129

**01.07.0028 Passstück herstellen (Zulage) EDSP**
StL-Nr. 22112925102
Passstück des Fahrzeug-Rückhaltesystems (FRS) einschließlich erforderlicher systembedingter Arbeiten
herstellen. Vergütet wird der Mehraufwand gegenüber der
Herstellung der durchlaufenden Konstruktion als Zulage.
Konstruktion = Einfache Distanzschutzplanke.
Menge: 2,000 St
Zuordnung: 129

**01.07.0029 Passstück herstellen (Zulage)**
StL-Nr. 22112925199
Passstück des Fahrzeug-Rückhaltesystems (FRS) einschließlich erforderlicher systembedingter Arbeiten
herstellen. Vergütet wird der Mehraufwand gegenüber der
Herstellung der durchlaufenden Konstruktion als Zulage.
Konstruktion 'Eco-Safe'
Menge: 1,000 St
Zuordnung: 129

**01.07.0030 Passstück herstellen (Zulage)**
StL-Nr. 22112925199
Passstück des Fahrzeug-Rückhaltesystems (FRS) einschließlich erforderlicher systembedingter Arbeiten
herstellen. Vergütet wird der Mehraufwand gegenüber der
Herstellung der durchlaufenden Konstruktion als Zulage.
Konstruktion 'Super-Rail'
Menge: 2,000 St
Zuordnung: 129

**01.07.0031 Teil des FRS abbauen u. herstellen des FRS herstellen*HB 1**
Konstruktionsteil des Fahrzeug-Rückhaltesystems (FRS)
abbauen und herstellen.
Teil 'Distanzstück'
Ausgebaute Teile der Verwertung nach Wahl des AN zuführen.
Menge: 2,000 St

**01.07.0032 Teil des FRS abbauen u. herstellen**
Konstruktionsteil des Fahrzeug-Rückhaltesystems (FRS)
abbauen und herstellen.
Teil 'Abspanngurt'
Ausgebaute Teile der Verwertung nach Wahl des AN zuführen.
Menge: 2,000 St

**01.07.0033 Teil des FRS abbauen u. herstellen**
Konstruktionsteil des Fahrzeug-Rückhaltesystems (FRS)
abbauen und herstellen.
Teil 'Abstandhalter'
Ausgebaute Teile der Verwertung nach Wahl des AN zuführen.
Menge: 4,000 St

**01.07.0034 Teil des FRS abbauen u. herstellen**
Konstruktionsteil des Fahrzeug-Rückhaltesystems (FRS)
abbauen und herstellen.
Teil 'Pfostenklaue'
Ausgebaute Teile der Verwertung nach Wahl des AN zuführen.
Menge: 4,000 St

**01.07.0035 Teil des FRS abbauen u. herstellen**
Konstruktionsteil des Fahrzeug-Rückhaltesystems (FRS)
abbauen und herstellen.
Teil 'Passstück'
Ausgebaute Teile der Verwertung nach Wahl des AN zuführen.
Menge: 4,000 St

**01.07.0036 Teil des FRS abbauen u. herstellen**
Konstruktionsteil des Fahrzeug-Rückhaltesystems (FRS)
abbauen und herstellen.
Teil 'Kopfstück für ESP,EDSP und DDSP Absenkungen'
Ausgebaute Teile der Verwertung nach Wahl des AN zuführen.
Menge: 2,000 St

**01.07.0037 Teil des FRS abbauen u. herstellen**
Konstruktionsteil des Fahrzeug-Rückhaltesystems (FRS)
abbauen und herstellen.
Teil 'Anschlusswinkel'
Ausgebaute Teile der Verwertung nach Wahl des AN zuführen.
Menge: 2,000 St

**01.07.0038 Teil des FRS abbauen u. herstellen**
Konstruktionsteil des Fahrzeug-Rückhaltesystems (FRS)
abbauen und herstellen.
Teil 'Stützbügel'
Ausgebaute Teile der Verwertung nach Wahl des AN zuführen.
Menge: 4,000 St

**01.07.0039 Teil des FRS abbauen u. herstellen**
Konstruktionsteil des Fahrzeug-Rückhaltesystems (FRS)
abbauen und herstellen.
Teil'Dilatationsstoß 80 mm abbauen und durch
Dilatationsstoß 320 mm ersetzen'
Ausgebaute Teile der Verwertung nach Wahl des AN zuführen.
Menge: 2,000 St

**01.07.0040 Teil des FRS abbauen u. herstellen**
Konstruktionsteil des Fahrzeug-Rückhaltesystems (FRS)
abbauen und herstellen.
Teil 'Dilatationsstoß 320 mm'
Ausgebaute Teile der Verwertung nach Wahl des AN zuführen.
Menge: 2,000 St

**01.07.0041 Teil des FRS abbauen u. herstellen**
Konstruktionsteil des Fahrzeug-Rückhaltesystems (FRS)
abbauen und herstellen.
Teil 'Übersteighilfe für Super- Rail Konstruktion'
Ausgebaute Teile der Verwertung nach Wahl des AN zuführen.
Menge: 2,000 St

#### 01.08 Ausrichten von SP- Systemen

**01.08.0001 FRS ausrichten Ausricht.bis 30cm*ESP Pf-Abstand 4 m**
StL-Nr. 2211293471101
Vorhandenes Fahrzeugrückhaltesystem (FRS) höhen- und
fluchtgerecht ausrichten. Die umgebende Fläche verdichten und wiederherstellen.
Ausrichtung = Konstruktion ist bis 30 cm aus der
Flucht.
Konstruktion = Einfache Schutzplanke.
Pfostenabstand = 4,00 m.
Menge: 20,000 m
Zuordnung: 129

**01.08.0002 FRS ausrichten Ausricht.bis 30cm*ESP Pf-Abstand 2 m**
StL-Nr. 2211293471102
Vorhandenes Fahrzeugrückhaltesystem (FRS) höhen- und
fluchtgerecht ausrichten. Die umgebende Fläche verdichten und wiederherstellen.
Ausrichtung = Konstruktion ist bis 30 cm aus der
Flucht.
Konstruktion = Einfache Schutzplanke.
Pfostenabstand = 2,00 m.
Menge: 16,000 m
Zuordnung: 129

**01.08.0003 FRS ausrichten Ausricht.bis 30cm*ESP Pf-Abstand 1,33m**
StL-Nr. 2211293471103
Vorhandenes Fahrzeugrückhaltesystem (FRS) höhen- und
fluchtgerecht ausrichten. Die umgebende Fläche verdichten und wiederherstellen.
Ausrichtung = Konstruktion ist bis 30 cm aus der
Flucht.
Konstruktion = Einfache Schutzplanke.
Pfostenabstand = 1,33 m.
Menge: 12,000 m
Zuordnung: 129

**01.08.0004 FRS ausrichten Ausricht.bis 30cm*EDSP Pf-Abstand 2 m**
StL-Nr. 2211293471202
Vorhandenes Fahrzeugrückhaltesystem (FRS) höhen- und
fluchtgerecht ausrichten. Die umgebende Fläche verdichten und wiederherstellen.
Ausrichtung = Konstruktion ist bis 30 cm aus der
Flucht.
Konstruktion = Einfache Distanzschutzplanke.
Pfostenabstand = 2,00 m.
Menge: 20,000 m
Zuordnung: 129

**01.08.0005 FRS ausrichten Ausricht.bis 30cm*EDSP Pf-Abstand 1,33m**
StL-Nr. 2211293471203
Vorhandenes Fahrzeugrückhaltesystem (FRS) höhen- und
fluchtgerecht ausrichten. Die umgebende Fläche verdichten und wiederherstellen.
Ausrichtung = Konstruktion ist bis 30 cm aus der
Flucht.
Konstruktion = Einfache Distanzschutzplanke.
Pfostenabstand = 1,33 m.
Menge: 12,000 m
Zuordnung: 129

**01.08.0006 FRS ausrichten Ausricht.bis 30cm*DDSP Pf-Abstand 2 m**
StL-Nr. 2211293471402
Vorhandenes Fahrzeugrückhaltesystem (FRS) höhen- und
fluchtgerecht ausrichten. Die umgebende Fläche verdichten und wiederherstellen.
Ausrichtung = Konstruktion ist bis 30 cm aus der
Flucht.
Konstruktion = Doppelte Distanzschutzplanke.
Pfostenabstand = 2,00 m.
Menge: 12,000 m
Zuordnung: 129

**01.08.0007 FRS ausrichten Ausricht.bis 30cm Pf-Abstand 2 m**
StL-Nr. 2211293471902
Vorhandenes Fahrzeugrückhaltesystem (FRS) höhen- und
fluchtgerecht ausrichten. Die umgebende Fläche verdichten und wiederherstellen.
Ausrichtung = Konstruktion ist bis 30 cm aus der
Flucht.
Konstruktion 'Eco - Safe'
Pfostenabstand = 2,00 m.
Menge: 12,000 m
Zuordnung: 129

**01.08.0008 FRS ausrichten Ausricht.bis 30cm Pf-Abstand 1,33m**
StL-Nr. 2211293471903
Vorhandenes Fahrzeugrückhaltesystem (FRS) höhen- und
fluchtgerecht ausrichten. Die umgebende Fläche verdichten und wiederherstellen.
Ausrichtung = Konstruktion ist bis 30 cm aus der
Flucht.
Konstruktion 'Eco - Safe'
Pfostenabstand = 1,33 m.
Menge: 12,000 m
Zuordnung: 129

**01.08.0009 FRS ausrichten Ausricht.bis 30cm Pf-Abstand 2 m**
StL-Nr. 2211293471902
Vorhandenes Fahrzeugrückhaltesystem (FRS) höhen- und
fluchtgerecht ausrichten. Die umgebende Fläche verdichten und wiederherstellen.
Ausrichtung = Konstruktion ist bis 30 cm aus der
Flucht.
Konstruktion 'Easy - Rail'
Pfostenabstand = 2,00 m.
Menge: 12,000 m
Zuordnung: 129

**01.08.0010 FRS ausrichten Ausricht.bis 30cm Pf-Abstand 2 m**
StL-Nr. 2211293471902
Vorhandenes Fahrzeugrückhaltesystem (FRS) höhen- und
fluchtgerecht ausrichten. Die umgebende Fläche verdichten und wiederherstellen.
Ausrichtung = Konstruktion ist bis 30 cm aus der
Flucht.
Konstruktion 'Mega - Rail sl'
Pfostenabstand = 2,00 m.
Menge: 8,000 m
Zuordnung: 129

**01.08.0011 FRS ausrichten Ausricht.bis 30cm Pf-Abstand 2 m**
StL-Nr. 2211293471902
Vorhandenes Fahrzeugrückhaltesystem (FRS) höhen- und
fluchtgerecht ausrichten. Die umgebende Fläche verdichten und wiederherstellen.
Ausrichtung = Konstruktion ist bis 30 cm aus der
Flucht.
Konstruktion 'Super - Rail Eco'
Pfostenabstand = 2,00 m.
Menge: 12,000 m
Zuordnung: 129

**01.08.0012 FRS ausrichten Ausricht.bis 30cm Pf-Abstand 1,33m**
StL-Nr. 2211293471903
Vorhandenes Fahrzeugrückhaltesystem (FRS) höhen- und
fluchtgerecht ausrichten. Die umgebende Fläche verdichten und wiederherstellen.
Ausrichtung = Konstruktion ist bis 30 cm aus der
Flucht.
Konstruktion 'Super - Rail'
Pfostenabstand = 1,33 m.
Menge: 12,000 m
Zuordnung: 129

#### 01.09 Sonstiges

**01.09.0001 Löcher von Dübel in Beton verfüllen**
Löcher im Beton von abgetrennten Dübel mittels
dauerelastischem Kitt verfüllen.
Menge: 5,000 St

**01.09.0002 Kernbohrungen ausführen**
Kernbohrungen in Asphalt oder Beton bis 500 mm Dicke
einschl. aller Nebenarbeiten ausführen.
Bohrgut von der Baustelle entfernen und einer
Verwertung nach Wahl des AN zuführen. Verwertung wird
nicht gesondert verguetet.
Menge: 10,000 St

**01.09.0003 FRS- Pfosten erschwert ziehen ( Zul.)**
Pfosten des Fahrzeug-Rückhaltesystems (FRS) unter erschwerten Bedingungen ziehen. Vergütet wird der
Mehraufwand gegenüber dem Homogenbereich HB 1 - FRS als
Zulage.
Zulage zu OZ '01.04 und 01.05 '
Erschwernis' gilt nur in Absprache mit AG '
Menge: 30,000 St

**01.09.0004 FRS-Pfosten erschwert einbr. (Zul.)**
StL-Nr. 22112916799
Pfosten des Fahrzeug-Rückhaltesystems (FRS) unter erschwerten Bedingungen einbringen. Vergütet wird der
Mehraufwand gegenüber dem Homogenbereich HB 1 - FRS als
Zulage.
Zulage zu OZ '01.04 und 01.05'
Erschwernis 'gilt nur in Absprache mit AG'
Menge: 30,000 St
Zuordnung: 129

**01.09.0005 Suchgraben herstellen Boden, Homogenbereich HB 1 Boden einb.u.v.**
Suchgraben nach Unterlagen des AG herstellen. Aushub
zur Wiederverwendung seitlich lagern. Abgerechnet wird
nach Abtragsprofilen.
Boden, Homogenbereich 1
Grabentiefe bis 1,25 m.
Gelagerten Boden einbauen und verdichten.
Menge: 5,000 m3

USt %: 19,00
